# Gemeinschaftsklinikum Mittelrhein gGmbH
Angebotsaufforderung (GAEB 90, DA83)
Währung: EUR
Auftraggeber: GZ Service Koblenz

## Zusätzlicher Text
0.1.  Allgemeines / Einleitung

Die vorhandene Kälteerzeugungsanlage wird während des laufenden
Krankenhausbetriebs erneuert. Gegenstand dieses Leistungsverzeichnisses
ist der Austausch der zwei bestehenden Kältemaschinen und der
zugehörigen Rückkühler einschließlich der in den Einzelpositionen
beschriebenen Neben- und Anschlussarbeiten.

Die Bestandsanlagen sind teilweise defekt und weisen altersbedingt eine
zunehmende Störanfälligkeit auf. Zudem ist von einer eingeschränkten
Leistungsfähigkeit auszugehen. Die Beschaffung von Ersatzteilen
gestaltet sich zunehmend schwierig; für einzelne Komponenten sind
Ersatzteile teilweise nicht mehr verfügbar.

Die vorhandenen Rohrleitungen, Pufferspeicher, Pumpen und Armaturen
sollen weiterverwendet werden. Ihr Austausch ist nicht Bestandteil
dieses Leistungsverzeichnisses, soweit er nicht in einzelnen Positionen
ausdrücklich beschrieben ist. Die erforderlichen Anpassungen und
Anschlüsse an die neuen Anlagen ergeben sich aus den jeweiligen
LV-Positionen.Weiterverwendet werden  und sind nicht Bestandteil dieses
Leistungsverzeichnises

## Zusätzlicher Text
0.1.1  Angaben zur Baustelle

Die Baustelle befindet sich im Krankenhaus Kemperhof, Koblenzer Straße
115 bis 155,
in 56073 Koblenz.

Die Arbeitsbereiche liegen in der Technik- und Lüftungszentrale im
Untergeschoss sowie auf dem Flachdach des OP-Gebäudes.

Der Zugang zu den Arbeitsbereichen erfolgt nach Zuweisung durch den
Nutzer.
Die Technikzentrale ist verschlossen; der Zugang ist mit dem zuständigen
technischen Personal abzustimmen.

In der Technikzentrale befinden sich die RLT-Anlagen des OP-Bereichs.
Diese bleiben während der Baumaßnahme in Betrieb. Ihre Funktion darf
durch die Arbeiten nicht beeinträchtigt werden. In der Technikzentrale
ist besonders auf Sauberkeit zu achten; Arbeitsbereiche sind laufend
sauber zu halten.

## Zusätzlicher Text
0.1.2. Geltende Vorschriften, Normen und Richtlinien

Für sämtliche ausgeschriebenen Leistungen gelten die einschlägigen
gesetzlichen Bestimmungen, Verordnungen, technischen Regeln,
DIN-/DIN-EN-Normen, VDI-Richtlinien sowie die allgemein anerkannten
Regeln der Technik in der jeweils für die Ausführung maßgebenden
Fassung.

VOB/C - Allgemeine Technische Vertragsbedingungen

Es gelten insbesondere:

- DIN18299  Allgemeine Regelungen für Bauarbeiten jeder Art,
- DIN18380  Heizanlagen und zentrale Wassererwärmungsanlagen
  insbesondere auch für Heiz- und Kühlanlagen mit Wasser oder
  Wassergemischen als Energieträger.
- DIN18382  Elektro-, Sicherheits- und Informationstechnische Anlagen,
  soweit elektrische Anschluss-, Steuerungs- oder Verkabelungsarbeiten
  Bestandteil der Leistung sind.
- DIN18386  Gebäudeautomation, soweit Leistungen zur MSR-/GA-Anbindung

  Bestandteil der Leistung sind:
- DIN 18421  Dämm- und Brandschutzarbeiten an technischen Anlagen
- DIN 18335  Stahlbauarbeiten, soweit tragende Stahlunterkonstruktionen

  Bestandteil der Leistung sind:

Sowie die in den vorgenannten ATV aufgeführten mitgeltenden technischen
Regelwerke.

Kältetechnik und Anlagensicherheit

Insbesondere sind zu beachten:
- DIN EN 378-1  Kälteanlagen und Wärmepumpen;
  Sicherheitstechnische und umweltrelevante
Anforderungen
  Grundlegende Anforderungen, Begriffe,
Klassifikationen und Auswahlkriterien,
- DIN EN 378-2  Kälteanlagen und Wärmepumpen; Konstruktion, Herstellung,
Prüfung,
  Kennzeichnung und Dokumentation.
- DIN EN 378-3  Kälteanlagen und Wärmepumpen, Aufstellungsort und Schutz
von Personen.
- DIN EN ISO 5149-4 Kälteanlagen und Wärmepumpen,
  Betrieb, Instandhaltung,
Instandsetzung und Rückgewinnung,

Einschlägige Vorschriften für Druckgeräte und Druckanlagen
einschließlich der
- Druckgeräteverordnung (14. ProdSV) und der Richtlinie 2014/68/EU,
- Betriebssicherheitsverordnung (BetrSichV)
- Technischen Regeln für Betriebssicherheit (TRBS),
- Verordnung (EU) 2024/573 über fluorierte Treibhausgase,
- Chemikalien-Klimaschutzverordnung (ChemKlimaschutzV).

Arbeiten am Kältemittelkreislauf dürfen nur durch entsprechend
sachkundige beziehungsweise
zertifizierte Personen und Unternehmen ausgeführt werden.

Kaltwasser- und Rückkühlkreisläufe

Für die wasser- und wasser-/glykolgeführten Anlagen sind insbesondere zu
beachten:

- VDI/BTGA 6044  Vermeidung von Schäden in Kaltwasser- und
Kühlkreisläufen,
- Die Vorgaben der Hersteller zur Wasserqualität und zum Frost- und
Korrosionsschutz.
- Wasserhaushaltsgesetz (WHG)
- Verordnung über Anlagen zum Umgang mit wassergefährdenden Stoffen
(AwSV),
  insbesondere für die mit Wasser-/Glykolgemisch betriebenen
Anlagenteile.

Elektrotechnik und Gebäudeautomation

Soweit im Leistungsumfang enthalten, gelten insbesondere
einschlägigen DIN-VDE-Bestimmungen.
Die Vorgaben des vorhandenen DDC-/GLT-Systems sowie die im
Leistungsverzeichnis
festgelegten Kommunikationsschnittstellen.

Bau-, Arbeits- und Umweltschutz

Ferner sind insbesondere zu beachten:
Die jeweils geltende Landesbauordnung.
Die eingeführten Technischen Baubestimmungen.
Die Leitungsanlagen-Richtlinie (LAR) in der jeweils bauaufsichtlich
eingeführten Fassung, soweit Leitungsdurchführungen oder
brandschutztechnische Abschottungen betroffen sind.
Das Arbeitsschutzgesetz (ArbSchG).
Die Arbeitsstättenverordnung (ArbStättV) einschließlich der
einschlägigen Technischen Regeln für Arbeitsstätten (ASR).

Allgemeine Anforderungen

Die Leistungen sind entsprechend den anerkannten Regeln der Technik, den
Herstellervorgaben sowie den Anforderungen dieses
Leistungsverzeichnisses vollständig und betriebsfertig auszuführen.

Bei Widersprüchen zwischen den vorgenannten technischen Regelwerken und
den ausdrücklichen Anforderungen des Leistungsverzeichnisses sind
Unklarheiten vor Abgabe des Angebotes schriftlich beim Auftraggeber zu
klären.

Abweichungen von den ausgeschriebenen technischen Anforderungen sowie
Alternativ- oder Nebenangebote sind nur zulässig, soweit diese nach den
Vergabeunterlagen ausdrücklich zugelassen sind. Sie sind eindeutig als
solche zu kennzeichnen und vollständig technisch zu beschreiben.

Mehrforderungen, die ausschließlich auf einer vom Bieter zu vertretenden
Fehlbeurteilung des aus den Vergabeunterlagen eindeutig erkennbaren
Leistungsumfangs beruhen, begründen keinen zusätzlichen
Vergütungsanspruch. Gesetzliche und vertragliche Ansprüche aufgrund
nachträglicher Änderungen oder zusätzlicher Leistungen bleiben hiervon
unberührt.

Soweit in den einzelnen Positionen nichts Abweichendes beschrieben ist,
umfassen die Leistungen sämtliche zur vollständigen, fachgerechten und
betriebsbereiten Ausführung erforderlichen Stoffe, Bauteile,
Befestigungs- und Verbindungsmittel sowie Lieferung, Transport, Abladen
und Zwischenlagerung auf der Baustelle.

## Zusätzlicher Text
0.1.4  Verkehrsverhältnisse auf der Baustelle

Zufahrtswege und entsprechend gekennzeichnete Flächen sind freizuhalten.
Notausgänge, Feuerwehrzufahrten sowie Flucht- und Rettungswege müssen
jederzeit uneingeschränkt nutzbar bleiben.

Parkmöglichkeiten auf dem Krankenhausgelände stehen nur in sehr
begrenztem Umfang und zeitweise zur Verfügung. Fahrzeuge dürfen dort
ausschließlich nach vorheriger Abstimmung, ausdrücklicher Genehmigung
und Zuweisung einer Stellfläche durch den Auftraggeber beziehungsweise
das zuständige technische Personal abgestellt werden.

Zum Be- und Entladen darf das Gelände befahren werden. Ohne
Parkgenehmigung ist es unmittelbar danach wieder zu verlassen.
Dauerhaftes Parken am Gebäude oder am Baustellenzugang ist nicht
möglich. Gebührenpflichtige öffentliche Parkplätze befinden sich in der
Umgebung.

Mehraufwendungen durch Umparken, zusätzliche Fußwege und vergleichbare
Umstände sind bei der Preisbildung zu berücksichtigen und werden nicht
gesondert vergütet.

## Zusätzlicher Text
0.1.5 Transporteinrichtungen und Transportwege

Für den Transport und die Einbringung von Material, Geräten und
Anlagenteilen ist der Auftragnehmer verantwortlich. Die Nutzung der
Zugänge, Transportwege und Einbringöffnungen ist vor Ausführung mit dem
Auftraggeber beziehungsweise dem zuständigen technischen Personal
abzustimmen.

## Zusätzlicher Text
0.1.6  Anschlüsse für Wasser, Energie und Abwasser

Anschlusspunkte für Wasser, Strom und Abwasser werden vom Auftraggeber
zur Verfügung gestellt. Erforderliche Leitungen, Unterverteilungen und
Einrichtungen ab den zugewiesenen Anschlusspunkten sind vom
Auftragnehmer bereitzustellen.
Die Verbrauchskosten für Wasser und Strom sowie die
Schmutzwassergebühren trägt der Auftraggeber.

## Zusätzlicher Text
0.1.7  Besondere betriebliche Bedingungen und Belastungen durch die
Bauausführung

Die Arbeiten erfolgen während des laufenden Krankenhausbetriebs. Lärm,
Gerüche, Staub, Luftverunreinigungen und Erschütterungen sind durch
geeignete Maßnahmen so weit wie möglich zu vermeiden. Insbesondere sind
Beeinträchtigungen von Patienten, Krankenhauspersonal und benachbarten
Bereichen zu verhindern. Staub entwickelnde Arbeiten sind wirksam
abzuschotten; entstehender Staub ist unmittelbar am Entstehungsort zu
erfassen.
Arbeiten mit Meißelhämmern sind untersagt.

Die regulären Arbeitszeiten auf der Baustelle sind Montag bis Freitag
von 07:00 Uhr bis 16:00 Uhr. Staub- und lärmintensive Arbeiten dürfen
grundsätzlich nur innerhalb dieses Zeitraums ausgeführt werden.
Arbeiten außerhalb der vorgenannten Arbeitszeiten sind mindestens drei
Werktage im Voraus anzumelden und bedürfen der vorherigen Freigabe durch
die örtliche Bauüberwachung bzw. den Technischen Dienst der
Liegenschaft. Ein Anspruch auf Genehmigung von Arbeiten außerhalb der
regulären Arbeitszeiten besteht nicht.

## Zusätzlicher Text
0.1.8  Zur Nutzung überlassene Flächen und Räume

Sanitäre Anlagen des Krankenhauses dürfen nur nach entsprechender
Zuweisung mitbenutzt werden. Sofern keine Mitbenutzung möglich ist, sind
die erforderlichen mobilen Toiletten und Waschgelegenheiten
bereitzustellen.

Der Auftraggeber stellt die erforderlichen Arbeitsflächen und begrenzte
Lagerflächen nach Abstimmung unentgeltlich zur Verfügung. In der
verschlossenen Technikzentrale können Werkzeuge und Materialien
ausschließlich auf den hierfür zugewiesenen Flächen zwischengelagert
werden. Stellflächen für Container und eine darüber hinausgehende
Baustelleneinrichtung stehen nicht zur Verfügung.

Auf Verkehrsflächen und außerhalb der zugewiesenen Lagerflächen ist eine
Zwischenlagerung nicht zulässig. Angelieferte Materialien sind dort
nicht abzustellen, sondern unmittelbar zum Einbauort oder auf die
zugewiesene Lagerfläche zu bringen. Demontiertes Material ist noch am
selben Tag abzutransportieren, sofern mit dem Auftraggeber keine andere
Vorgehensweise abgestimmt wurde.

## Zusätzlicher Text
0.1.9  Schweiß- und sonstige feuergefährliche Arbeiten

Schweiß-, Schneid-, Löt- und Trennschleifarbeiten sind vor Beginn mit
der örtlichen Bauüberwachung und dem technischen Dienst der Liegenschaft
abzustimmen. Sie dürfen erst nach schriftlicher Freigabe für den
jeweiligen Arbeitsbereich ausgeführt werden.

Die von den Arbeiten betroffenen Rauchmelder der Brandmeldeanlage sind
vor Arbeitsbeginn durch das zuständige technische Personal außer Betrieb
zu nehmen und mit geeigneten Schutzkappen zu versehen.

Umfang und Dauer der Abschaltung sowie die erforderlichen
Ersatzmaßnahmen sind mit dem Betreiber festzulegen. Eine eigenmächtige
Abschaltung durch den Auftragnehmer ist nicht zulässig.

Brennbare Stoffe, insbesondere vorhandene Dämmungen, sind im
Gefahrenbereich zu entfernen oder wirksam zu schützen. Geeignete
Löschmittel sind am Arbeitsort bereitzuhalten. Soweit in der Freigabe
festgelegt, ist während der Arbeiten und für die festgelegte Zeit danach
eine Brandwache sicherzustellen.

Rauch und Schweißgase sind am Entstehungsort zu erfassen; ein Eintrag in
die weiter betriebenen RLT-Anlagen des OP-Bereichs ist zu verhindern.

Nach Abschluss der Arbeiten und der erforderlichen Nachkontrolle sind
die Schutzkappen zu entfernen und die betroffenen Rauchmelder durch das
zuständige technische Personal wieder in Betrieb zu nehmen. Die
Wiederherstellung der Überwachung ist zu bestätigen.

## Zusätzlicher Text
0.1.10  Schnittstellen und Leistungsabgrenzung

Der Auftragnehmer übernimmt die Demontage der Bestandsgeräte sowie die
Lieferung und Montage der neuen Kältemaschinen und Rückkühler. Zu seinem
Leistungsumfang gehören ferner die in den LV-Positionen beschriebenen
Unterkonstruktionen, Auffangwannen, Anschlussverrohrungen, Armaturen,
Dämmarbeiten, Befüllungen und Inbetriebnahmen. Innerhalb der
ausgeschriebenen Leistungsgrenzen ist eine betriebsbereite Anlage zu
übergeben. Vorhandene Rohrleitungen, Pufferspeicher, Pumpen und
Armaturen werden weiterverwendet, soweit einzelne LV-Positionen keine
Anpassungen vorsehen.

Elektroarbeiten
Das Elektrogewerk wird vom Auftraggeber gesondert beauftragt und dem
Auftragnehmer als Ansprechpartner benannt. Es erstellt die
erforderlichen Zuleitungen, Vorsicherungen und externen Kabelwege und
übernimmt den elektrischen Anschluss der Geräte. Übergabepunkt sind die
vom Auftragnehmer bereitgestellten Anschlussklemmen beziehungsweise
Haupt- oder Reparaturschalter. Der Auftragnehmer hat die Anschlusswerte,
Anlaufbedingungen und Anschlusspläne rechtzeitig bereitzustellen.

GA-/GLT-Anbindung
Das Gewerk Gebäudeautomation wird vom Auftraggeber gesondert beauftragt
und dem Auftragnehmer als Ansprechpartner benannt. Die Programmierung
der vorhandenen DDC/GLT, die externe Feldverkabelung, die Anlagenbilder
und die Alarmweiterleitung gehören zu dessen Leistungsumfang. Der
Auftragnehmer stellt die ausgeschriebene Kommunikationsschnittstelle,
eine vollständige Datenpunktliste und die erforderlichen
Protokollangaben bereit. Die beteiligten Gewerke prüfen die Funktionen
und Meldungen gemeinsam in einem 1:1-Test.

Bauliche Maßnahmen
Erforderliche Durchbrüche sowie Arbeiten an Bauwerks- oder
Dachabdichtungen sind mit dem zuständigen Baugewerk abzustimmen. Der
Auftragnehmer stellt Gerätegewichte, Auflagerlasten sowie Aufstell- und
Befestigungsangaben rechtzeitig für die statische Prüfung und Freigabe
bereit.
Bauliche Eingriffe dürfen erst nach entsprechender Freigabe erfolgen.

Kran und Transport
Der Auftragnehmer erstellt für die Ein- und Ausbringung der Geräte ein
Kran- und Transportkonzept.
Der Mobilkraneinsatz und die zugehörigen Leistungen sind in gesonderten
LV-Positionen beschrieben. Zufahrten, Kranstandorte, Transportwege,
Verkehrssicherung und Ausführungstermine sind vorab mit dem Auftraggeber
abzustimmen. Die erforderlichen Freigaben müssen vor dem Kraneinsätzen
vorliegen.

Brandschutz
Eingriffe in brandschutztechnisch relevante Bauteile und Anlagen sind
vor Ausführung abzustimmen und freizugeben. Betroffene Abschottungen
sind entsprechend den jeweiligen LV-Positionen wiederherzustellen, zu
kennzeichnen und zu dokumentieren. Abschaltungen von Brandmeldern
erfolgen ausschließlich in Abstimmung mit dem Betreiber.

Krankenhausbetrieb
Erforderliche Zugänge, Betriebsfenster und Abschaltungen bestehender
Anlagen sind beim technischen Dienst des GKM Kemperhof mindestens zwei
Werktage im Voraus anzumelden.
Der Auftraggeber beziehungsweise die örtliche Bauleitung koordiniert die
beteiligten Gewerke und prüft die vorlagepflichtigen Unterlagen.
Erteilte Freigaben entbinden den Auftragnehmer nicht von seiner
Verantwortung für die vertragsgemäße und fachgerechte Ausführung seiner
Leistungen.

## Zusätzlicher Text
0.1.11 Sonstige Angaben zur Bauausführung

Der Auftragnehmer hat während seiner Arbeiten auf der Baustelle eine
verantwortliche, deutschsprachige Ansprechperson vor Ort zu stellen.
Diese muss Anweisungen und sicherheitsrelevante Informationen verstehen,
an die Beschäftigten weitergeben und Abstimmungen mit der örtlichen
Bauüberwachung sowie dem technischen Dienst des GKM Kemperhof
durchführen können.

Die Erneuerung der Kälteanlage erfolgt während des laufenden
Krankenhausbetriebs. Die außerhalb der freigegebenen Arbeitsbereiche
liegenden Klinikbereiche sowie die in der Technikzentrale befindlichen
RLT-Anlagen des OP-Bereichs bleiben in Betrieb. Arbeiten außerhalb der
zugewiesenen Arbeitsbereiche sowie Eingriffe in bestehende Anlagen sind
nur nach vorheriger Freigabe zulässig. Erforderliche Abschaltungen und
Unterbrechungen sind rechtzeitig mit dem Auftraggeber und dem
technischen Dienst abzustimmen.

Der Auftragnehmer hat seine Beschäftigten vor Arbeitsbeginn mit der
Hausordnung und den für die Arbeitsbereiche geltenden Zugangs-, Hygiene-
und Sicherheitsvorgaben vertraut zu machen und deren Einhaltung
sicherzustellen. Das Mitbringen und der Konsum alkoholischer Getränke
sind auf dem Krankenhausgelände untersagt. Bei Verstößen kann der
Auftraggeber die betreffende Person unverzüglich von der Baustelle
verweisen. Rauchen ist ausschließlich in den ausgewiesenen Raucherzonen
gestattet; Zigarettenreste sind dort ordnungsgemäß zu entsorgen.

Der Auftragnehmer hat die für seine Leistungen erforderlichen Maßnahmen
zum Arbeits- und Gesundheitsschutz zu treffen. Er hat die Hinweise eines
gegebenenfalls bestellten Sicherheits- und Gesundheitsschutzkoordinators
sowie einen für das Bauvorhaben geltenden Sicherheits- und
Gesundheitsschutzplan zu beachten. Die Verantwortung des Auftragnehmers
für den Schutz seiner Beschäftigten bleibt hiervon unberührt.

Zum Abkleben und Schützen vorhandener Bauteile dürfen nur Materialien
verwendet werden, die Beschichtungen und Oberflächen nicht beschädigen
und sich rückstandsfrei entfernen lassen. Dies gilt insbesondere für
Türzargen, Fensterrahmen, Wand- und Bodenflächen sowie vorhandene
technische Anlagen.

Der Auftragnehmer hat ein Bautagebuch über seine Arbeiten zu führen. Es
ist der örtlichen Bauüberwachung wöchentlich und auf Verlangen
arbeitstäglich vorzulegen. Besondere Vorkommnisse, Schäden,
Betriebsunterbrechungen und sicherheitsrelevante Ereignisse sind
unverzüglich zu melden.

## Zusätzlicher Text
0.1.12  Datenverarbeitung und Abrechnung

Die Abrechnungsaufmaße sind positionsbezogen, vollständig und prüfbar zu
erstellen.
Die zugehörigen Mengenberechnungen sind vom Auftragnehmer vor Übergabe
auf Richtigkeit und Vollständigkeit zu prüfen und dem Auftraggeber
elektronisch als DA11-Datei nach REB-VB 23.003 zu übergeben. Die
Ordnungszahlen müssen dem Vertragsleistungsverzeichnis eindeutig
zugeordnet sein.
Erforderliche Korrekturen sind in die übergebene Datei einzuarbeiten.

## Austausch Kältemaschinen OP-Bereich
Datum: 25.09.26

### Bereich 1 Erneuerung Kältemaschinen

#### Abschnitt 1.1 Demontagearbeiten

**1.1.10 Rückgewinnung Kältemittel und ÖL aus der Kältemaschien**
Fachgerechte Außerbetriebnahme, Absaugung und
Rückgewinnung des in der vorhandenen Kältemaschine
enthaltenen Kältemittels R134a sowie Ablassen
beziehungsweise Absaugen des vorhandenen
Kältemaschinenöls.

Bestandsmaschine:
Bauart: wassergekühlte Schrauben-Kältemaschine,
  ein Kältekreis
Kältemittel: R134a
Kältemittelfüllmenge gemäß Bestandsunterlagen: ca. 55
kg
Kältemaschinenöl: Typ OIL0020/21E
Ölfüllmenge gemäß Bestandsunterlagen: ca. 14 l

Das in der vorhandenen vor beschriebene Kältemaschinen
einschließlich Verdichter, Verdampfer, Verflüssiger,
Sammler, Armaturen und zugehöriger zugänglicher
Kältemittelleitungen enthaltene Kältemittel sowie das
Kältemaschinenöl sind im technisch erreichbaren Umfang
vollständig und fachgerecht zurückzugewinnen.
Kältemittelart und zu erwartende Füllmenge sind anhand
der Bestandsunterlagen, Typenschilder und
Wartungsnachweise vor Beginn der Arbeiten festzustellen
und zu dokumentieren.
Die Leistung umfasst insbesondere:
-  Erfassen und Dokumentieren des Anlagenzustands.
-  Fachgerechtes Stillsetzen und Sichern der
Kältemaschine
-  Absaugen und Rückgewinnen des Kältemittels mit einer
dafür
  Geeigneten  Rückgewinnungsanlage.
-  Erforderliches Öffnen bzw. Schalten vorhandener
Ventile und
  Magnetventile.
-  Druckausgleich zwischen den einzelnen Anlagenteilen
-  Gegebenenfalls wiederholtes Absaugen nach
angemessener
  Wartezeit.
-  Rückgewinnung bis zum technisch erreichbaren und für
das
  Eingesetzte Gerät zulässigen Enddruck.
-  Kontrolle und Dokumentation des erreichten
Enddrucks.
-  Erforderliches Evakuieren der Anlagenteile zur
Vorbereitung
  Der Demontage.
-  Fachgerechtes Ablassen bzw. Abpumpen des
  Kältemaschinenöls.
-  Getrenntes Auffangen von Kältemittel und
Kältemaschinenöl
  In geeigneten,  zugelassenen und eindeutig
gekennzeichnete
  Behältern.
-  Ermitteln und Dokumentieren der tatsächlich
  Zurückgewonnenen Kältemittel- und Ölmenge in
Kilogramm.
-  Bereitstellen sämtlicher Rückgewinnungsgeräte,
  Vakuumpumpen, Waagen,
  Schläuche, Armaturen, Adapter, Behälter und
Hilfsmittel,
- Laden und ordnungsgemäßes Sichern der gefüllten
Behälter,
-  Erstellen der vollständigen
Rückgewinnungsdokumentation.

Das Ablassen, Abblasen oder sonstige Freisetzen von
Kältemittel in die Atmosphäre ist nicht zulässig.

Die Arbeiten dürfen ausschließlich durch ein für
Tätigkeiten an Kälteanlagen und mit dem vorhandenen
Kältemittel zertifiziertes Fachunternehmen sowie durch
entsprechend qualifiziertes Personal ausgeführt werden.

Die Verwertung beziehungsweise Entsorgung des
zurückgewonnenen Kältemittels und Kältemaschinenöls ist
nicht Bestandteil dieser Position und wird gesondert
ausgeschrieben.
Menge: 2,000 St

**1.1.20 Entsorgung Kältemittel 134a**
Das gemäß der vorhergehenden Position zurückgewonnene
Kältemittel R134a ist in zugelassenen und eindeutig
gekennzeichneten Rückgewinnungsbehältern zu einem
hierfür zugelassenen Fach-, Aufarbeitungs- oder
Entsorgungsbetrieb zu transportieren und ordnungsgemäß
zu übergeben.

Das Kältemittel ist vorrangig einer Wiederaufarbeitung
oder einem Recycling mit dem Ziel einer erneuten
Verwendung zuzuführen. Sofern eine Wiederaufarbeitung
oder ein Recycling aufgrund des Zustands oder einer
Verunreinigung nicht möglich ist, ist das Kältemittel
einer zulässigen fachgerechten Zerstörung zuzuführen.

Die Leistung umfasst:
Transport und Transportsicherung,
erforderliche Gefahrgut- und abfallrechtliche
Begleitunterlagen,
Übergabe an den übernehmenden Betrieb,
Annahme und gegebenenfalls erforderliche Untersuchung,
Recycling, Wiederaufarbeitung oder Zerstörung,
sämtliche Transport-, Behälter-, Miet-, Annahme-,
Analyse-, Aufbereitungs- und Entsorgungskosten,
Vorlage der Wiege-, Übernahme-, Verwertungsbeziehungsweise Entsorgungsbelege.

Vorgesehener Abfallschlüssel, soweit das Kältemittel
als Abfall übergeben wird:
AVV 14 06 01
Fluorchlorkohlenwasserstoffe, HFCKW und HFKW

Der tatsächlich anzuwendende Abfallschlüssel ist durch
den Auftragnehmer mit dem übernehmenden Fach- oder
Entsorgungsbetrieb abzustimmen und nachzuweisen.

Abrechnung  Nach der durch Wiege- und Übernahmebelege
nachgewiesenen tatsächlich übernommenen Nettomenge in
Kilogramm.
Menge: 55,000 kg

**1.1.30 Entsorgung des Kältemaschinenöls**
Das aus den vorhandenen Kälteanlagen abgelassene bzw.
abgesaugte Kältemaschinenöl ist in geeigneten, dichten
und gekennzeichneten Behältern getrennt zu erfassen,
ordnungsgemäß abzutransportieren und einem zugelassenen
Verwertungs- bzw. Entsorgungsbetrieb zuzuführen.
Eine Vermischung mit Wasser, Kraftstoffen, Lösemitteln,
Reinigungsmitteln oder sonstigen Abfällen ist nicht
zulässig.
Die Leistung umfasst insbesondere:
-  Bereitstellung geeigneter Sammel- und
Transportbehälter,
-  Laden und ordnungsgemäße Transportsicherung,
-  Abtransport und Übergabe an einen zugelassenen
  Verwertungs-/Entsorgungsbetrieb,
-  erforderliche Annahmekontrolle und ggf. Analyse,
-  ordnungsgemäße Verwertung bzw. Entsorgung,
-  sämtliche Behälter-, Transport-, Annahme-, Analyse-,
  Verwertungs- und Entsorgungskosten,
-  Vorlage der erforderlichen Übernahme- und
  Entsorgungsnachweise.
Voraussichtlicher Abfallschlüssel für synthetisches
Kältemaschinenöl:  AVV 13 02 06*
Synthetische Maschinen-, Getriebe- und Schmieröle
Sofern aufgrund des vorhandenen Öltyps bzw. dessen
Zusammensetzung eine andere Einstufung erforderlich
ist:
AVV 13 02 08* Andere Maschinen-, Getriebe- und
Schmieröle.
Der endgültige Abfallschlüssel ist durch den
Auftragnehmer entsprechend der tatsächlichen
Beschaffenheit des Kältemaschinenöls und in Abstimmung
mit dem übernehmenden Entsorgungsbetrieb festzulegen
und nachzuweisen.
Abrechnung nach der durch einen Übernahmebeleg
nachgewiesenen tatsächlichen Nettomenge in Liter.
Menge: 28,000 l

**1.1.40 Wasser-Glykol-Kreislauf vollständig entleeren.**
Vorhandenen Wasser-Glykol-Kreislauf auf der
Verflüssigerseite der Kältemaschinen vollständig
entleeren. Das System umfasst insbesondere 2
Kältemaschinen, 2 Rückkühler, Pumpen, Armaturen,
Plattenwärmetauscher, Behälter und zugehörige
Rohrleitungen.
Medium:  Wasser-Ethylenglykol-Gemisch
Voraussichtliche Menge: ca. 3 m³

Die Leistung umfasst insbesondere:
- Anlage außer Betrieb nehmen und gegen
unbeabsichtigtes
  Wiedereinschalten sichern.
- Druckfreiheit herstellen und kontrollieren.
- Erforderliche Entleerungs- und
Entlüftungseinrichtungen
  Öffnen.
- Sämtliche Anlagenteile, Leitungsabschnitte und
Tiefpunkte
  Abschnittsweise entleeren.
- Nicht frei ablaufende Restmengen ggfs. Abpumpen,
- geeignete, zugelassene und eindeutig gekennzeichnete
  Behälter bereitstellen,
- Medium sortenrein auffangen und bis zur Abholung oder

  Weiterverwendung gesichert auf der Baustelle
zwischenlagern.
- Tatsächlich entnommene Menge ermitteln und
dokumentieren.
- Sämtliche erforderlichen Pumpen, Schläuche, Armaturen
und
  Hilfsmittel bereitstellen.
- Arbeitsbereiche nach Abschluss der Arbeiten reinigen.

Die Zwischenlagerung ist so auszuführen, dass ein
Austreten des Mediums sowie eine Verunreinigung von
Boden-, Dach- oder Verkehrsflächen ausgeschlossen sind.
Erforderliche Auffangvorrichtungen sind einzurechnen.

Abtransport und Entsorgung beziehungsweise Verwertung
des Mediums sind nicht Bestandteil dieser Position und
werden gesondert vergütet. Abrechnungseinheit:
pauschal.

Ausführung nur nach Vorlage und Auswertung der
Laborergebnisse sowie nach schriftlicher Freigabe durch
den Auftraggeber.
Menge: 1,000 psch

**1.1.50 Wasser-Ethylenglykol-Gemisch abtransportieren und entsorgen**
Das gemäß vorstehender Position entleerte und
zwischengelagerte Wasser-Ethylenglykol-Gemisch
übernehmen, abtransportieren und einer fachgerechten
Entsorgung beziehungsweise Verwertung zuführen.

Die Leistung umfasst insbesondere:
- Übernahme des zwischengelagerten Mediums.
- Gegebenenfalls Umpumpen in geeignete
Transportbehälter
  Oder einen Saug-/Tankwagen.
- Laden und ordnungsgemäßes Sichern der Behälter.
- Transport zu einem zugelassenen Entsorgungs- oder
  Verwertungsbetrieb,
- Fachgerechte Entsorgung beziehungsweise Verwertung
des
  Mediums,
- Festlegung des zutreffenden Abfallschlüssels anhand
der
  Laborergebnisse und der tatsächlichen Beschaffenheit.
- Ermittlung und Dokumentation der übernommenen Menge.
- Vorlage eines prüffähigen Entsorgungs- oder
  Verwertungsnachweises als PDF-Datei,
- Rücknahme der bereitgestellten Behälter und
Beseitigung.

Das Einleiten des Wasser-Ethylenglykol-Gemisches in die
Schmutz- oder Regenwasserkanalisation sowie das
Ablassen auf Dach-, Boden- oder Verkehrsflächen ist
unzulässig.
Der Entsorgungsweg und der endgültige Abfallschlüssel
sind durch den Auftragnehmer mit dem übernehmenden
Entsorgungs- oder Verwertungsbetrieb festzulegen und
nachzuweisen.

Voraussichtlicher Abfallschlüssel, AVV 16 10 01 als
Wässrige flüssige Abfälle, die gefährliche Stoffe
enthalten.
Abrechnungseinheit in Liter, Abrechnung nach der
tatsächlich entsorgten beziehungsweise verwerteten
Menge.
Menge: 3000,000 l

*Hinweis*
Aufstellort und örtliche Transportbedingungen der
Kältemaschinen

Der Aufstellort der Kältemaschinen befindet sich in
einer Technikzentrale im Untergeschoss des OP-Gebäudes
der Liegenschaft.

Der horizontale Transportweg innerhalb des
Untergeschosses zwischen der Technikzentrale und einen
nutzbare Einbringöffnung /Montageschacht beträgt
maximal ca. 60 m.
Der Transportweg führt über die vorhandenen Flure des
Untergeschosses.

Als maßgebende Engstelle befindet sich im Transportweg
Doppelflügeltüren  mit einem lichten Durchgangsmaß von
Breite:  1,80 m
Höhe:  2,10 m

Der Montageschacht befindet sich auf der Nordostseite
des Gebäudetrakts und ist mit Lkw und Autokran
unmittelbar anfahrbar. Der Höhenunterschied zwischen
der Oberkante Fertigfußboden im Untergeschoss und der
Fahrbahnebene beträgt ca. 4,50 m.

Die örtlichen Gegebenheiten, Abmessungen des
Montageschachts, lichten Tür- und Flurdurchgänge,
Transportwege, Bodenbelastbarkeiten sowie
erforderlichen Rangierflächen sind durch den
Auftragnehmer vor Ausführung eigenverantwortlich zu
prüfen.

Die erforderlichen Transport-, Hebe-, Schutz- und
Sicherungsmaßnahmen sind auf die tatsächlichen
örtlichen Gegebenheiten sowie die Abmessungen und
Gewichte der Kältemaschinen abzustimmen.

**1.1.60 Demontage,Transport, Entsorgung Kältemaschine**
Vorhandene wassergekühlte Schrauben-Kältemaschine
fachgerecht außer Betrieb nehmen von sämtlichen
Rohrleitungs-, Elektro- und MSR-Anschlüssen trennen,
vollständig demontieren, vom Aufstellort
abtransportieren und einer ordnungsgemäßen Verwertung
bzw. Entsorgung zuführen.

Bestandsdaten:
Fabr. Und  Maschinentyp:  Trane RTWA110
Ausführung:  Schraubenverdichter
  Kältekreis, wassergekühlt
Versorgungsspannung:  400 V
Gewicht:  ca. 2100 kg
Abmessungen (LxHxB):  ca. 2630x1080x1820 mm
  Ist vor Ausführung am  Bestand zu
überprüfen
Montageort:  Technikzentrale im UG des
  Gebäudes

Die Rückgewinnung des Kältemittels R134a sowie das
Ablassen und Auffangen des Kältemaschinenöls erfolgen
gemäß den hierfür vorgesehenen gesonderten
Leistungspositionen.

Mit der Demontage darf erst begonnen werden, nachdem
das Kältemittel zurückgewonnen, das Kältemaschinenöl
abgelassen und die Maschine drucklos, spannungsfrei und
gegen Wiedereinschalten gesichert wurde.

Leistungsumfang:
- Abstimmen des Arbeitsablaufs mit dem Auftraggeber und
den
  Beteiligten Gewerken.
- Kontrollieren der Spannungs- und Druckfreiheit,
  Abklemmen sämtlicher Leistungs-, Steuer-,
Kommunikations-
  Und Busleitungen.
- Kennzeichnen und Sichern der verbleibenden Kabel und
  Leitungen.
- Abschiebern und vollständige wasserseitige
Entleerung.
- Trennen der Kaltwasser- und
Kühlwasser-/Glykolanschlüsse.
- Auffangen verbleibender Restmedien.
- Dauerhaft dichtes Verschließen und Kennzeichnen der
  Verbleibenden Rohrleitungen.
- Entfernen der Dämmung im erforderlichen
Anschlussbereich.
- Lösen und Entfernen der gerätebezogenen Befestigungen
und
  Schwingungsdämpfer.
- Demontieren der Kältemaschine, erforderlichenfalls
Zerlegen
  In transportfähige Bauteile.
- Transport im Gebäude der demontierten Kältemaschine
bis
  Zur vorgesehenen Lade- beziehungsweise
Übergabestelle.

Bereitstellen sämtlicher Werkzeuge, Anschlagmittel,
Hebe- und Transportgeräte,für  innerbetrieblicher
Transport bis zur Lade- bzw. Übergabestelle,  Schutz
angrenzender Bauteile, Bodenflächen, Verkehrswege und
technischer Anlagen, Verladen und Abtransport der
demontierten Maschine einschließlich gerätezugehöriger
Befestigungsteile, Übergabe an einen zugelassenen
Verwertungs- oder Entsorgungsbetrieb,
Beseitigen sämtlicher durch die Demontage verursachter
Verschmutzungen.

Das Bereitstellen und der Einsatz eines Autokrans zum
Ausheben der Kältemaschine aus dem Montageschacht und
zum Versetzen bis zur Aufladestelle des
Transportfahrzeugs sind nicht Bestandteil dieser
Position und werden gesondert Ausgeschrieben.

Zur Weiterverwendung vorgesehene Rohrleitungen, Kabel,
Tragkonstruktionen und Fundamente sind zu erhalten und
gegen Beschädigung zu schützen. Offene Rohrenden sind
unmittelbar nach dem Trennen dauerhaft gegen
Feuchtigkeits- und Schmutzeintrag zu verschließen..

Voraussichtlicher Abfallschlüssel nach vollständiger
Rückgewinnung des Kältemittels und Entnahme des
Kältemaschinenöls: AVV 16 02 14.

Der endgültige Abfallschlüssel ist durch den
Auftragnehmer anhand des tatsächlichen Zustands und der
enthaltenen Bestandteile mit dem übernehmenden
Verwertungs- bzw. Entsorgungsbetrieb festzulegen und
nachzuweisen.
Menge: 2,000 St

*Hinweis*
Aufstellort und örtliche Transportbedingungen der
Rückkühler

Die vorhandenen Rückkühler befinden sich auf dem
Flachdach des OP-Gebäudes der Liegenschaft. Die
Dachoberkante liegt ca. 12 m über der Oberkante der
angrenzenden Feuerwehrumfahrt.

Die beiden Rückkühler sind ca. 6 m beziehungsweise ca.
10 m von der maßgebenden Gebäudekante entfernt.

Die Südwestseite des Gebäudetrakts ist mit Lkw und
Autokran unmittelbar anfahrbar. Ein geeigneter
Aufstellbereich für Autokran und Transportfahrzeug
befindet sich auf der Feuerwehrumfahrt in einer
horizontalen Entfernung von ca. 15 bis 20 m zu den
Rückkühlern.

Die örtlichen Gegebenheiten, Zufahrten, Kranaufstell-
und Rangierflächen, Dachabstände sowie die Geräte- und
Transportabmessungen sind durch den Auftragnehmer Vor
Ausführung eigenverantwortlich zu prüfen.

**1.1.70 Demontage,Transport, Entsorgung Rückkühler**
Vorhandenen Rückkühler fachgerecht außer Betrieb
nehmen,
von sämtlichen Versorgungs- und Anschlussleitungen
trennen, vollständig demontieren, abtransportieren und
einer
ordnungsgemäßen Verwertung beziehungsweise Entsorgung
zuführen.

Bestandsdaten:
Fabr. Und  Maschinentyp:  NEMA NEG F900
Ausführung:  Tischkühler
Versorgungsspannung:  400 V
Gewicht:  ca. 1600 kg
Abmessungen (LxHxB):  ca. 7800x3200x1600 mm
  Ist vor Ausführung am  Bestand zu
überprüfen
Montagort:  Flachdach des OP-  Gebäudes 2
OG

Mit der Demontage darf erst begonnen werden, nachdem
der Wasser-Glykol-Kreislauf gemäß gesonderter
Leistungsposition vollständig entleert und die
Druckfreiheit festgestellt wurde.

Die Leistung umfasst insbesondere:
- Arbeitsablauf mit dem Auftraggeber und den
beteiligten
  Gewerken abstimmen.
- Spannungsfreiheit vor Beginn der Arbeiten
kontrollieren.
- Leistungs-, Steuer- und gegebenenfalls vorhandene
  Busleitungen abklemmen.
- Verbleibende Kabel und Leitungen kennzeichnen und
sichern.
- Vor- und Rücklaufleitungen Entlüftungsleitungen
trennen.
- Gegebenenfalls austretende Restmengen auffangen und
  Fachgerecht entsorgen.
- Verbleibende Rohrleitungen unmittelbar nach dem
Trennen
  Dauerhaft dicht gegen das Eindringen von
Feuchtigkeit und
  Verunreinigungen verschließen.
- Sämtliche gerätebezogenen Befestigungen und
  Anschlussbauteile lösen und entfernen.
- Rückkühler einschließlich Ventilatoren, Verkleidungen
und
  gerätezugehörigem Zubehör vollständig demontieren.
- Erforderliche Werkzeuge, Anschlagmittel sowie Hebe-
und
  Transportgeräte bereitstellen.
- Angrenzende Bauteile, Dach- und Bodenflächen
schützen.
- Demontierten Rückkühler einschließlich
gerätezugehöriger
  Befestigungsteile verladen und abtransportieren.
- Übergabe an einen zugelassenen Verwertungs- oder
  Entsorgungsbetrieb.
- Durch die Demontage verursachte Verschmutzungen
  Vollständig beseitigen.

Die bauseitige Tragkonstruktionen sind zu erhalten,
sofern sie nicht ausdrücklich als mit zu demontierende
Bauteile bezeichnet werden. Nicht weiterverwendbare
gerätebezogene Befestigungsmittel sind zu entfernen und
zu entsorgen.

Das Bereitstellen und der Einsatz eines Autokrans zum
Ausheben beziehungsweise Versetzen des Rückkühlers vom
Aufstellort bis zur Aufladestelle des
Transportfahrzeugs
sind nicht Bestandteil dieser Position und werden
gesondert ausgeschrieben.
Menge: 2,000 St

**1.1.80 DemontageVerrohrung Kaltwasser DN 80**
Vorhandene Anschlussverrohrung der Kaltwasser- und
Rückkühlwasserleitungen der Kältemaschine und des
Rückkühlers vollständig demontieren, abtransportieren
und fachgerecht verwerten bzw. entsorgen.

Die Leistung umfasst insbesondere:
- Vorhandene Kältedämmung vollständig entfernen.
- Rohrleitungen an den festgelegten Trennstellen lösen
bzw.
  Trennen.
- Formstücke, Flansche, Dichtungen und nicht mehr
benötigte
  Rohrbefestigungen demontieren.
- Rohrleitungen in transportfähige Abschnitte zerlegen,
- anfallende Materialien getrennt erfassen,
abtransportieren und
  Fachgerecht verwerten bzw. entsorgen.

Sämtliche Formstücke, Flansche, Dichtungen,
Rohrbefestigungen, Verschlussmaterialien und
Kältedämmungen sind in den Einheitspreis einzurechnen.

Die Abrechnung erfolgt nach der tatsächlich
demontierten Rohrleitungslänge, gemessen in der
Rohrachse.

Rohrwerkstoff:  Stahlrohr, schwarz
Nennweite:  DN 80
Dämmung:  Geschlossenzelliger flexibler
  Elastomerschaum,
  Dämmstärke bis 20 mm
Montageorte:  Technikzentrale im Untergeschoss und
  Dachfläche im 2. Obergeschoss
Menge: 10,000 m

**1.1.90 DemontageVerrohrung Rückkühlung DN100**
Vorhandene Anschlussverrohrung der Kaltwasser- und
Rückkühlwasserleitungen der Kältemaschine und des
Rückkühlers vollständig demontieren, abtransportieren
und fachgerecht verwerten bzw. entsorgen.
Leistung wie vor im vollem Wortlaut beschrieben jedoch:

Rohrwerkstoff:  Stahlrohr, schwarz.
Nennweite:  DN 100
Dämmung:  Geschlossenzelliger flexibler
  Elastomerschaum.
  Dämmstärke bis 30 mm
Montageort:  Technikzentrale im Untergeschoss
  Und Dach 2 OG
Menge: 16,000 m

#### Abschnitt 1.2 Kältemaschine und Rückkühler

**1.2.10 Wassergekühlter Flüssigkeitskühlsatz, Schraubenverdichter 146 -160 kW**
Liefern eines werkseitig vollständig montierten und
geprüften, wassergekühlten Flüssigkeitskühlsatzes gemäß
DIN EN 378 und DIN EN 14511 in schallgedämmter
Kompaktbauweise zur Innenaufstellung.

Leistungsdaten:
Die angebotene Kälteleistung muss unter den nachfolgend
genannten Auslegungsbedingungen mindestens 146 kW
betragen und soll 160 kW nicht überschreiten.
Mindest-Kälteleistung:  146 kW
maximal Kälteleistung (Planungsvorgabe)  160 kW
Leistungsaufnahme:  < 52 kW
EER:
  > 3,1
Die Leistungswerte müssen einschließlich des
vorgesehenen Glykolanteils unter den genannten
Auslegungsbedingungen erreicht werden.

Auslegungsdaten Kaltwasserkreis:
Eintritts-/Austrittstemperatur:  12/6 °C
Temperaturdifferenz:  6 K
erforderlicher Volumenstrom:  ca. 21,0 bis
  23,0 m³/h
hydr.  Druckverlust des Gerätes:  max. 8 kPa
Medium Wasser ohne Glykolzusatz.
Der genaue Volumenstrom ist vom Bieter entsprechend der
angebotenen Kälteleistung zu bestimmen und anzugeben.

Auslegungsdaten Rückkühlkreis
Eintritts-/Austrittstemperatur:  42/47 °C
Temperaturdifferenz:  5 K
erforderlicher Volumenstrom:  ca. 36,0 bis
  42,0 m³/h
hydraulischer Druckverlust des Gerätes:  < 28 kPa
Medium:  Wasser/
  Ethylenglykol
Glykolanteil:  34 %
Frostschutz, mindestens bis :  -15 °C

Der Bieter hat die angebotene Kälteleistung,
Leistungsaufnahme, Energieeffizienz, Volumenströme und
Druckverluste für den angegebenen
Auslegungsbetriebspunkt durch eine gerätespezifische
Auslegung nachzuweisen.

Verdichter und Leistungsregelung
Ausführung mit einem halbhermetischen
Schraubenverdichter.
Anzahl Verdichter:  1 Stück
Anzahl Kältemittelkreisläufe:  1 Stück

Stufenlose Leistungsregelung des Schraubenverdichters,
wahlweise über einen integrierten Leistungsschieber
oder durch Drehzahlregelung mittels Frequenzumrichter.
Andere technisch gleichwertige Regelverfahren sind
zulässig, sofern die nachfolgend geforderten Leistungs-
und Effizienzwerte eingehalten werden.

Kontinuierlicher Regelbereich:  mindestens 25 bis 100
%  der Nennkälteleistung.

Verdichterausstattung einschließlich:
- elektrische Ölheizung
- automatische Aktivierung der Ölheizung während der
  Stillstandszeiten
- Saug- und druckseitiges Absperrventil
- erforderliche Sicherheits- und
Überwachungseinrichtungen

Die Ölheizung muss eine unzulässige
Kältemittelanreicherung im Verdichteröl und die damit
verbundene Verringerung der Ölviskosität verhindern.
Die Art der Leistungsregelung, der tatsächlich
verfügbare Regelbereich, die elektrische
Leistungsaufnahme im Teillastbetrieb sowie der maximale
Anlaufstrom sind vom Bieter anzugeben.

Kältemittelkreislauf
Der Kältemittelkreis ist vollständig werkseitig zu
verrohren, zu prüfen und zu befüllen.
Ausführung einschließlich:
-  elektronisch geregelter Expansionseinrichtung zur
  Kontinuierlichen Anpassung des
Kältemittelmassenstroms an
  Den jeweiligen Betriebszustand
-  Filtertrockner
-  Schauglas mit Feuchtigkeitsanzeige
-  Magnetventil
-  Hochdruckschalter
-  Hoch- und Niederdruckgeber
-  Hochdruckseitigem Sicherheitsventil.
  Werkseitig montierte Baugruppe aus zwei
Sicherheitsventilen
  Und einer vorgeschalteten Wechselarmatur zur
Absicherung
  Der erforderlichen Druckräume des
Kältemittelkreislaufs.
-  erforderlicher Absperr-, Sicherheits- und
  Überwachungseinrichtungen
-  Kältemittelverrohrung gemäß DIN EN 14276-2

Kältemittel
Das Kältemittel ist nach Wahl des Bieters festzulegen.
Es muss vom Gerätehersteller für die angebotene
Kältemaschine freigegeben sein und folgende
Anforderungen erfüllen:
-  Sicherheitsklasse gemäß DIN EN 378 bzw.ISO 817: A1
-  nicht brennbar
-  geringe Toxizität
-  GWP: kleiner 750
-  Ozonabbaupotenzial ODP: 0
-  Kältemittel der Sicherheitsklassen A2L, A2, A3, B1,
B2L, B2
  Und B3 sind nicht zugelassen.

Der Kältemittelkreis ist werkseitig vollständig zu
verrohren, zu prüfen und mit dem angebotenen
Kältemittel zu befüllen.
Die Kältemittelfüllmenge ist auf das technisch
erforderliche Mindestmaß zu begrenzen. Kältemittelart,
Sicherheitsklasse, GWP, Füllmenge und daraus
resultierendes CO2-Äquivalent sind vom Bieter
anzugeben.

Wärmeübertrager
Verdampfer und Verflüssiger jeweils als gelötete
Kältemittel-/Wasser-Plattenwärmeübertrager aus
korrosionsbeständigem Edelstahl, mindestens
Werkstoffqualität AISI 316 oder technisch gleichwertig.
Wärmeübertrager für die vorgesehenen Medien,
Temperaturen, Betriebsdrücke und einen
Ethylenglykolanteil von 34 % geeignet.
Die Wärmeübertrager und alle kalten beziehungsweise
kondensatgefährdeten Anlagenteile sind mit einer
werkseitigen, geschlossenzelligen und diffusionsdichten
Wärmedämmung auszuführen.  Die Wärmedämmung muss die
Bildung von Tauwasser verhindern und für die
auftretenden Betriebs- und Medientemperaturen geeignet
sein.

Wasserseitige Geräteanschlüsse als Nutanschlüsse,
Flansch oder technisch gleichwertige lösbare
Anschlüsse. Anschlussgröße entsprechend der
Gerätekonstruktion 3" bis 4".
Druckverluste und Werkstoffe sind vom Bieter anzugeben
und durch Herstellerunterlagen nachzuweisen.

Elektrische Daten
Bemessungsbetriebsspannung:  400 V
 Phasen:  3
Frequenz:  50 Hz
elektr. Leistungsaufnahme
Am Auslegungsbetriebspunkt:  < 51 kW
maximaler Anlaufstrom:  140 A

Die Stromaufnahme am Auslegungsbetriebspunkt, der
maximale Gerätenennstrom, der Anlaufstrom, die
erforderliche Vorsicherung und der erforderliche
Leitungsquerschnitt sind vom Bieter anzugeben.

Bei Verwendung eines Frequenzumrichters sind sämtliche
erforderlichen Netz-, EMV- und Oberschwingungsschutz-
Maßnahmen in den Gerätelieferumfang einzubeziehen.
Angaben zu Oberschwingungsströmen, Ableitströmen und
den Anforderungen an vorgeschaltete
Fehlerstrom-Schutzeinrichtungen sind mit dem Angebot
vorzulegen.

Schaltschrank und Regelung

Geräteintegrierter Schaltschrank mit Leistungs- und
Steuerteil, Schutzschaltern, Sicherungen, Bedieneinheit
und Display, werkseitig montiert und anschlussfertig
verdrahtet.

Der Verdichterantrieb mit vollständiger
Motorschutzeinrichtung, mindestens gegen Überstrom,
Übertemperatur, Phasenausfall und unzulässige
Netzspannungen. Sämtliche erforderlichen Schutz-,
Schalt- und Überwachungseinrichtungen im Schaltschrank
integriert.

Schaltschrank mit abschließbarem Haupt-/Trennschalter
und Türverriegelung. Der Haupt-/Trennschalter muss in
der ausgeschalteten Stellung gegen unbeabsichtigtes
Wiedereinschalten mit Vorhängeschlössern gesichert
werden können.

Regelungsfunktionen mindestens:
-  Mikroprozessorregelung
-  Fern-Ein/Aus über potenzialfreien Kontakt
-  Potenzialfreie Sammelstörmeldung
-  Anzeige der Wasserein- und -austrittstemperaturen
-  Betriebs- und Alarmanzeige
-  Alarmhistorie
-  Tages- und Wochenprogramm
-  PI-Regelung der Wasseraustrittstemperatur
-  Regelgenauigkeit bis ±0,1 K
-  Sollwertverschiebung über externes Signal 4-20mA
  Oder 2-10V
-  Automatische Leistungsanpassung bei kritischen
  Betriebsbedingungen
-  Eine Schnittstelle zur GLT muss als Option verfügbar
sein.

Schallschutz
Geräteausführung mit Schallschutzhaube für den
Verdichter.
Schallleistungspegel bei Nennbedingungen sollen 85
dB(A)  nicht überschreiten.  Der Schallleistungspegel
ist durch Herstellerunterlagen nachzuweisen.

Abmessungen und Gewicht
Maximal zulässige Geräteabmessungen:
Länge:  3.000 mm
Breite:  900 mm
Höhe:  1.800 mm
Gerätegewicht:  1.500 kg

Abweichungen sind nur zulässig, wenn die vorgesehenen
Transportwege, Aufstellflächen, Wartungsflächen und
Anschlussbedingungen nachweislich eingehalten werden
und vor Ausführung durch den Auftraggeber freigegeben
wurden.

Lieferumfang und Abgrenzung
In dieser Position müssen enthalten sein:
-  werkseitige Kältemittel- und Ölfüllung
-  vollständige geräteinterne Verrohrung
-  vollständige geräteinterne elektrische Verdrahtung
-  werkseitige Dichtheits-, Sicherheits- und
Funktionsprüfung
-  sämtliche werkseitig montierten Bauteile, die zum
  Vollständigen und funktionsfähigen
Gerätelieferumfang
  Gehören
-  Alle gesetzlich vorgeschriebenen
Herstellerunterlagen,
  Insbesondere Betriebsanleitung, Sicherheitshinweise,
  Konformitätserklärung und technische
Gerätedokumentation
  In deutscher Sprache, sind Bestandteil der
Lieferung.

Nicht Bestandteil dieser Position und ggfs. In
gesonderten Positionen ausgeschrieben:
- Abladen und Einbringung
- Aufstellung und Ausrichtung
- Körperschallentkopplung
- hydraulischer und elektrischer Anschluss
- Inbetriebnahme mit Funktions- und Leistungsprüfung
vor Ort
- Fernüberwachung
- Einweisung des Betriebspersonals

Bieterangaben
Die Bieterangaben sind vollständig auszufüllen.
Alternativ ist dem Angebot ein vollständiges
technisches Datenblatt beizufügen, aus dem sämtliche
geforderten Angaben eindeutig hervorgehen.

Hersteller:
.......................................................
...

Typ:
.......................................................
....

Angebotene
Kälteleistung
.......................................................
.... kW

elektr. Leistungsaufnahme
am Auslegungspunkt
...................................... KW

EER am Auslegungspunkt:
.......................................
.
Kältemittel:
.......................................

Kältemittelfüllmenge:
........................................ kg

Betriebsstrom bei Volllast:
......................................... A

Maximaler Anlaufstrom:
........................................  A

Geräteabmessungen L/B/H:
...................................... mm

Gerätegewicht:
.......................................  kg

Bieterangaben zur Leistungsregelung
Art der Leistungsregelung:
Leistungsschieber  ja / nein
.............................

Frequenzumrichter  ja / nein
.............................

Kontinuierlicher Regelbereich:
von..................% bis 100 %
Menge: 2,000 St

**1.2.20 GLT-Schnittstellen BACnet und Modbus**
Liefern und betriebsfertiges Einrichten der für den
angebotenen wassergekühlten Flüssigkeitskühlsatz
erforderliche Kommunikationsschnittstellen zur
Anbindung an die übergeordnete Gebäudeleittechnik.

Ausführung mit:
-  BACnet/IP gemäß DIN EN ISO 16484-5,
-  Modbus TCP/IP,
-  sämtlichen erforderlichen Kommunikationskarten,
Gateways,
  Lizenzen und Softwarefreigaben,
-  Ethernet-Anschluss am Schaltschrank der
Kältemaschine,

Mindestens folgende Datenpunkte sind bereitzustellen:
-  Freigabe und Ein-/Ausschaltung,
-  Betriebsbereitschaft und Betriebszustand,
-  Betriebsart,
-  Soll- und Istwerte der Ein- und
Austrittstemperaturen,
-  Verdichterstatus und aktueller Leistungsgrad,
-  Betriebsstunden und Anzahl der Verdichterstarts,
-  Sammelstörmeldung sowie detaillierte Stör- und
  Alarmmeldungen,
-  relevante Druck-, Temperatur- und Grenzwerte,
-  Änderung freigegebener Sollwerte durch die GLT.

Einschließlich vollständiger Datenpunkt- und
Registerlisten, BACnet-PICS, EDE-Dateien,
Modbus-Registerbeschreibung sowie aller zur Einbindung
erforderlichen technischen
Unterlagen in deutscher Sprache.

Eine vollständiger Parametrierung und Adressierung  ist
in Abstimmung mit dem Gewerk MSR/GLT der Liegenschaft.
durchzuführen.

Die Schnittstellen müssen ohne zusätzliche
Cloudanbindung und ohne laufende Lizenzkosten nutzbar
sein.

Die weiterführende Netzwerkverkabelung und die
Aufschaltung auf die übergeordnete GLT erfolgen
bauseits.
Menge: 2,000 St

**1.2.30 Vorrüstung zur Fernüberwachung der Kältemaschine**
Liefern, einbauen und betriebsfertig parametrieren
einer herstellereigenen oder gleichwertigen Einrichtung
zur Fernüberwachung und Remote-Unterstützung bei
Störungen.
Passend zur vor angebotenen wassergekühlten
Flüssigkeitskühlsatze.

Die Ausführung muss mindestens folgende Funktionen
ermöglichen:
-  Fernzugriff durch autorisierte Servicetechniker
-  Alarmweiterleitung per E-Mail und/oder SMS
-  Kontinuierliche Aufzeichnung und Speicherung
relevanter
  Betriebs- und Störungsdaten
-  Passwortgeschützter Webzugriff für den Betreiber
-  Bereitstellung eines industrietauglichen
4G-/5G-Routers
  Einschließlich Daten-SIM-Karte
-  Einbau, Anschluss und Parametrierung des Routers und
der
  Maschinenregelung.

Diese Position umfasst ausschließlich die Vorrüstung
für die Fernüberwachung je Maschine. Sämtliche
einmaligen und laufenden Kosten für Mobilfunk,
Cloudzugang, Lizenzen und Service sind nicht
Bestandteil dieser Position und vom Bieter im Angebot
separat darzulegen. Der jeweils zugrunde gelegte
Nutzungs- und Vertragszeitraum ist anzugeben.
Menge: 2,000 St

**1.2.40 Federschwingungsdämpfer**
Liefern und montieren eines vollständigen, auf die
angebotene Kältemaschine abgestimmten Satzes
Federschwingungsdämpfer zur Reduzierung der Übertragung
von Körperschall und Maschinenschwingungen auf den
Baukörper.

Die Federelemente sind hinsichtlich Anzahl,
Federsteifigkeit und Tragfähigkeit auf das
Betriebsgewicht, die Lastverteilung, den Schwerpunkt
und die Drehzahlbereiche des angebotenen Gerätes
abzustimmen.

Einschließlich erforderlicher Lastverteilungs- und
Auflageplatten, Korrosionsschutz sowie Montage- und
Ausrichtungsunterlagen.

Ausführung je Kältemaschine als vollständiger Satz.
Menge: 2,000 St

**1.2.50 Strömungswächter DN25**
Liefern und montieren eines Strömungswächter, für die
Strömungsüberwachung der angebotenen Kältemaschine der
kühl- und kaltwasserseitige Volumenströme.

Technische Mindestanforderungen:
- Betriebsmedien: Kaltwasser und Glykollösungen,
- zulässiger Glykolgehalt: bis 50 %,
- maximaler Betriebsdruck: mindestens 10 bar,
- zulässige Medientemperatur: mindestens - 30 bis +90
°C,
- zulässige Umgebungstemperatur: mindestens +55 °C,
- geeignet für Rohrleitungen von 1" bis 8",
- maximal zulässige Schaltspannung: mindestens 250 V
AC,
- zulässiger Schaltstrom: mindestens 15 (5) A,
-  Schutzart: mindestens IP54,
- CE-Kennzeichnung.

Geräteanschluss:  1" Außengewinde  (DN 25)

Ausführung mit einstellbarem Schaltpunkt und
potenzialfreiem Wechselkontakt. Der Kontakt muss nur
bei ausreichendem Volumenstrom geschlossen sein, sodass
bei Strömungsausfall oder Leitungsunterbrechung eine
sichere Abschaltung der Kältemaschine erfolgt.

Das bauseits beigestellte Anschlusskabel ist am
Strömungswächter und an der Maschinenregelung
fachgerecht aufzulegen, zu kennzeichnen und in die
Sicherheitskette einzubinden.

Die Schaltpunkte sind entsprechend den
Mindestvolumenströmen der angebotenen Kältemaschine
einzustellen und im Rahmen der Inbetriebnahme durch
Unterbrechung des jeweiligen Volumenstroms zu prüfen.
Einstellung und Funktionsprüfung sind zu dokumentieren.
Menge: 4,000 St

**1.2.60 Einbau Strömungswächter**
Einbau der angebotenen Strömungswächter in die
vorhandenen Schwarzstahlrohrleitungen  DN 80 bis DN 125

Einschließlich fachgerechtem Herstellen der
erforderlichen Rohröffnungen durch Bohren
beziehungsweise Ausbrennen, vollständigem Entfernen
sämtlicher Bearbeitungsrückstände sowie  Liefern und
Einschweißen der erforderlichen Anschlussmuffen
einschließlich sämtlicher Einbauteile, Anschlussstücke,
Dichtungen, Schweißarbeiten, Wiederherstellung des
Korrosionsschutzes, elektrischem Anschluss, Verdrahtung
und Einbindung in die Sicherheitskette der
Maschinenregelung. Nach der Montage sind die
Einbaustellen auf Dichtheit zu prüfen.
Menge: 4,000 St

**1.2.70 Flüssigkeitskühler/Rückkühler bis 210 kW**
Flüssigkeitskühler in kompakter Bauweise zur
Außenaufstellung, geeignet zur Rückkühlung von Wasser
und Wasser-Glykol-Gemischen.
Hersteller mit zertifiziertem Qualitätsmanagementsystem
nach DIN EN ISO 9001.Ausführung entsprechend den
einschlägigen Vorschriften und Richtlinien,
insbesondere:
-  Richtlinie 2014/30/EU über die elektromagnetische
  Verträglichkeit
-  Maschinenrichtlinie 2006/42/EG
-  Richtlinie 2011/65/EU zur Beschränkung gefährlicher
Stoffe in
  Elektro- und Elektronikgeräten,
-  Druckgeräterichtlinie 2014/68/EU, soweit anwendbar,
-  CE-Kennzeichnung.

Lamellenwärmeübertrager
Lamellenwärmeübertrager mit optimierter Rohr- und
Lamellen- Geometrie, geeignet für Wasser und
Wasser-Glykol-Gemische entsprechend den angegebenen
Betriebsbedingungen.
Ausführung mit:
-  Glattrohren aus Kupfer, Außendurchmesser ca. 12 mm
-  geschlitzten Lamellen aus Aluminium
-  Lamellenabstand mindestens 2,1 mm,
-  Luft- und Flüssigkeitsführung im Gegenstrom
-  Kupfersammlern,
-  Entlüftungs- und Entleerungsmöglichkeiten an allen
  Kreisläufen,
-  Druckprüfung des vollständigen Wärmeübertragerpakets
mit
  Mindestens 10 bar.
-  Deckplatten und Seitenwände aus
korrosionsbeständigen
  Werkstoffen

Die Eignung sämtlicher verwendeter Werkstoffe für das
eingesetzte Wasser-Ethylenglykol-Gemisch mit einem
Glykolanteil von 34 % ist nachzuweisen.

Gehäuse
Selbsttragendes, modular aufgebautes Gehäuse aus
verzinktem Stahlblech mit witterungs- und
UV-beständiger Pulverbeschichtung
Konstruktion mit inneren Trennwänden zur
strömungstechnischen Trennung der einzelnen
Ventilatoren und zur gleichmäßigen Luftverteilung über
den Wärmeübertrager.
Sämtliche Schnitt-, Bohr- und Bearbeitungsstellen sind
dauerhaft gegen Korrosion zu schützen. Sichtbare, nicht
beschichtete Bauteile müssen mindestens die gleiche
Korrosionsbeständigkeit wie das beschichtete Gehäuse
aufweisen.
Korrosionsschutz mindestens nach DIN EN ISO 12944.
Korrosivitätskategorie C4.
Erwartete Schutzdauer: hoch, mindestens H.

Gerätefüße
Gerätefüße für die Aufstellung des Rückkühlers mit
senkrechtem Luftaustritt.  Lichte Fußhöhe: mindestens
600 mm.
Ausführung einschließlich sämtlicher erforderlicher
Befestigungs- und Verbindungsteile. Die statische
Eignung der Füße für Gerätegewicht sowie Wind- und
Schneelasten am Aufstellort ist nachzuweisen.

Ventilatoren
Direkt angetriebene Axialventilatoren mit
wartungsfreien Außenläufermotoren und aerodynamisch
optimierten Laufrädern.
Ausführung mit:
-  Hocheffizienten EC-Motoren
-  Integrierter Steuer- und Leistungselektronik
-  Stufenloser Drehzahlregelung über 0-10-V-Signal
-  Motorschutzart mindestens IP54
-  Wärmeklasse mindestens F nach DIN EN 60034-1
-  Schutzgitter nach DIN EN ISO 13857
-  Auswuchtgüte mindestens G 6,3 nach DIN ISO 21940-11,

-  zulässigem Umgebungstemperaturbereich mindestens
  -20 bis +60 °C,
-  Spannungsversorgung 380-480 V, 3 Phasen, PE, 50/60
Hz.

Jeder Ventilator muss über einen eigenen elektronischen
Motorschutz verfügen. Betriebs- und Störmeldungen der
einzelnen Ventilatoren sind potenzialfrei am
gemeinsamen Klemmenbrett beziehungsweise über die
vorgesehene Kommunikationsschnittstelle
bereitzustellen.

Schallanforderungen
Die Schallleistungswerte sind nach den einschlägigen
Normen zu ermitteln und nachzuweisen.  Der angegebene
Schalldruckpegel ist unter Freifeldbedingungen über
einer reflektierenden Ebene entsprechend DIN EN ISO
3744 beziehungsweise DIN EN 13487 zu bestimmen.

Die angegebenen Schallwerte sind durch
Herstellerunterlagen beziehungsweise eine
nachvollziehbare Schallberechnung zu belegen.

Medienanschlüsse
Kupfersammler mit Flanschanschlüssen PN 10 nach DIN EN
1092-1, geeignet für das eingesetzte
Wasser-Glykol-Gemisch.
Einschließlich enthalten sind:
-  Gegenflanschen,
-  Schrauben und Muttern,
-  medienbeständigen Dichtungen,
-  Entlüftungs- und Entleerungsanschlüssen,
-  werkseitig montiertem Manometer zur Kontrolle der
  Schutzgasfüllung.
Der Wärmeübertrager ist werkseitig mit trockenem
Stickstoff bei einem Überdruck von ca. 1,5 bis 2,0 bar
zu befüllen und gasdicht verschlossen anzuliefern.

Schaltschrank für EC-Ventilatoren
Dreiphasen-Schaltschrank zur Versorgung, Absicherung,
Regelung und Überwachung der EC-Ventilatoren,
Geeignet für 400 V, 3 Phasen, 50 Hz.
Einschließlich erforderlicher Haupt-, Schutz- und
Schaltgeräte, Anschlussklemmen, Drehzahlvorgabe über
0-10 V, Modbus-RTU-/RS485-Schnittstelle sowie
Sammelbetriebs- und Sammelstörmeldung.
Schaltschrank vollständig verdrahtet und betriebsbereit
am Gerät montiert.

Auslegungsdaten:
Rückkühlleistung:  bis 210 kW
Medium:  Wasser bis 35 %
  Ethylenglykol
Medientemperaturen:  47/42 °C
Volumenstrom:  bis  42,0 m³/h
Druckverlust:  max. 65 kPa
Lufteintrittstemperatur:  35 °C
Luftführung:  vertikal
Betriebsdruck:  bis 10 bar
Rohrinhalt:  ca. 110 dm³
Anschlüsse:  3 Zoll, PN 10,
  Auf einer Geräteseite

Schallleistungspegel maximal 91 dB(A),
Schalldruckpegel maximal 59 dB(A) in 10 m Entfernung,

Maximale Abmessungen und Gewicht:
Länge:  bis 3.600 mm
Breite:  bis 2.500 mm
Höhe:  bis 1.600 mm
Gewicht:  bis 800 kg

Hersteller, Typ, Leistung, Druckverlust, elektrische
Daten, Schallwerte, Abmessungen und Gewicht sind vom
Bieter anzugeben oder durch ein vollständiges
technisches Datenblatt nachzuweisen.

Nicht Bestandteil dieser Position sind Abladen,
Einbringung, Aufstellung, Schwingungsentkopplung,
hydraulischer und elektrischer Anschluss,
Inbetriebnahme, Einweisung sowie die projektbezogene
Bestandsdokumentation.

Die nachfolgenden Angaben sind je Rückkühler
vollständig auszufüllen. Alternativ kann dem Angebot
ein technisches Datenblatt beigefügt werden, aus dem
sämtliche geforderten Angaben für den im LV
vorgegebenen Auslegungspunkt eindeutig hervorgehen.
Abweichungen von den ausgeschriebenen
Auslegungsbedingungen sind ausdrücklich anzugeben.

Gerät und Leistung

Hersteller:
.......................................................
.......

Typ:
.......................................................
.......

Angebotene Rückkühlleistung am Auslegungspunkt:

.......................................................
KW

Außenlufttemperatur am Auslegungspunkt:
.................... °C
Menge: 2,000 St

**1.2.80 Auffang- und Rückhaltesystem für Wasser-Glykol-Gemisch**
Liefern und montieren eines vollständigen Auffang- und
Rückhaltesystems, passend zum angebotenen
Trockenrückkühler, zur sicheren Rückhaltung
austretender Wasser-/Ethylenglykolgemische.
Bestehend aus:
-  flüssigkeitsdichter Edelstahl-Auffangwanne,
-  Niederschlagswasser-Ablaufsystem mit Laubschutz,
-  beheizbarem, stromlos geschlossenem Spezialventil,
-  elektronischer Steuerung mit Systemakku,
-  Druckmessumformer zur Überwachung des
Glykolkreislaufs,
-  potenzialfreiem Störmeldekontakt zur GLT.

Technische Mindestanforderungen:
Abmessungen:  4.000 × 2.500 mm
Aufkantung:  mindestens 100 mm
Auffangvolumen:  mindestens 700 Liter
Werkstoff:  Edelstahl
Ventil und Druck-
Messumformer (MU):  mindestens IP68,
Zulässiger Druck :
Des MU:  mindestens 10
Steuermodul:  mindestens IP65 und UV-beständig
  Spannung 230 V

Bei Druckverlust, Stromausfall, Kabelbruch oder
Steuerungsstörung muss das Ablaufventil selbsttätig
schließen. Im störungsfreien Betrieb ist unbelastetes
Niederschlagswasser kontrolliert abzuleiten.

Leergewicht: ca. 220 kg, (Planwert)  vom Bieter
anzugeben

Das Rückhaltevolumen muss die maximal auslaufbare
Glykolmenge zuzüglich der innerhalb von vier Stunden
anfallenden Bemessungsniederschlagsmenge aufnehmen.
Falls erforderlich, ist die Aufkantung entsprechend zu
erhöhen.
Das System ist hinsichtlich Abmessungen, Tragfähigkeit,
Aufstell- und Befestigungspunkten passend zum
angebotenen Rückkühler auszulegen.  Sämtliche
erforderlichen Anpassungen an den angebotenen
Rückkühler sind in den Einheitspreis einzukalkulieren.
Menge: 2,000 St

**1.2.90 Unterkonstruktion Rückkühler**
Windstabiles Aufstellsystem zur Aufstellung und
Befestigung des vorbeschriebenen Trockenrückkühlers und
des Auffang- und Rückhaltesystems liefern und
montieren.
Technische Planungsdaten für die UK sind:
Rückkühler:
   - Größe (LxBxH) max 3.600 × 2.500 × 1.600 mm
   - Gerätegewicht, bis  800 kg
   - Geräteinhalt: ca. 110 Liter
Auffangwanne:
   - Größe (LxBxH) max 4.000 × 2.500 × 100 mm
   - Leergewicht Auffangsystem: ca. 220 kg
Bemessungsgewicht für UK einschließlich gefüllter
Auffangwanne, mindestens 2.100 kg
Aufstellung:
   - Außenbereich auf Flachdach über dem 2.OG
  Des OP- Anbau.
Windzone: mindestens Windzone 2, Binnenland

Ausführung bestehend aus:
- C-Profil-Trägern, mindestens ca. 41×41 mm bzw. nach
  Statischer Erfordernis,
- Erforderlichen Querträgern und Aussteifungen,
- Mindestens acht witterungsbeständigen Kunststoff-
  Aufstellfüßen, jeweils ca. 500 × 500 mm,
- schwingungsentkoppelter Geräteaufstellung,
- dachhautverträglicher, rutschhemmender und
lastverteilender
  Auflagerung,
- sämtlichen Verbindungsmitteln und Befestigungen.

Korrosions- und witterungsbeständige Ausführung für die
dauerhafte Außenaufstellung.

Die Unterkonstruktion einschließlich Gerätebefestigung
und Auflagerung ist für sämtliche Geräte-, Betriebs-,
Auffang-, Wind-, Schnee- und Wartungslasten auszulegen.
Die Windlasten sind nach DIN EN 1991-1-4 unter
Berücksichtigung der tatsächlichen Gebäude- und
Aufstellungshöhe sowie der örtlichen Exposition zu
ermitteln.

Die Standsicherheit gegen Verschieben, Kippen und
Abheben sowie die ausreichende Lastverteilung sind
durch den Auftragnehmer bzw. Systemhersteller
sicherzustellen und auf Verlangen nachzuweisen.

Die zulässige Belastbarkeit des vorhandenen Dachaufbaus
ist bauseits zu prüfen.
Menge: 2,000 St

**1.2.100 Mobilkraneinsatz**
Mobilkran einschließlich Bedienpersonal,
Anschlagmitteln und dafür sämtlichem erforderlichem
Zubehör bereitstellen und einsetzen für:
- Das Ausheben und Abtransportieren der demontierten
  Bestandskomponenten Källtemaschinen und Rückkühler
  Aus dem Montageschacht bzw. vom Dach des OP Gebäudes.

- Das Einheben der angebotenen Kältemaschinen über den
  Vorgesehenen Montageschacht in das Untergeschoss.
- Das Einheben der angebotenen Rückkühler auf die
  Vorbereitete Dachaufstellfläche.
- Das Einheben schwerer Zubehör-, Rohrleitungs- und
  Montagematerialien.

Die vorgesehene Kranaufstell- und Arbeitsbereich
befindet sich auf der Feuerwehrumfahrt vor dem
OP-Gebäude, Höhenlage Straßenniveau.  Der Untergrund
ist teilweise befestigt und teilweise unbefestigt,
jedoch verdichtet. Die Einbring- und Transportwege sind
dem beigefügten Lageplan zu entnehmen.

Krantyp, Tragfähigkeit, Ausladung, Hubhöhe und
Abstützung sind durch den Auftragnehmer entsprechend
den örtlichen Gegebenheiten und den tatsächlich
angebotenen Geräten auszuwählen. Die Tragfähigkeit und
Standsicherheit des Untergrunds sind vor dem
Kraneinsatz durch den Auftragnehmer zu prüfen.
Erforderliche Lastverteilungsplatten, Unterlegbohlen
oder sonstige Maßnahmen zur sicheren Abstützung des
Mobilkrans sind einzurechnen.

Die Nutzung beziehungsweise vorübergehende Sperrung der
Feuerwehrumfahrt ist rechtzeitig mit dem Auftraggeber,
der örtlichen Bauleitung und den zuständigen Stellen
abzustimmen. Nach Abschluss der Arbeiten ist die
Feuerwehrumfahrt unverzüglich vollständig freizugeben.

Sämtliche Kosten für An- und Abfahrt, Auf- und
Abrüstung, Kranführer, Hilfs- und Einweisungspersonal,
Anschlagmittel, Traversen, Absperr- und
Sicherungsmaßnahmen sowie gegebenenfalls erforderliche
Genehmigungen und Gebühren sind in die Position
einzurechnen.

Die Kraneinsätze erfolgen entsprechend dem
Baufortschritt und nach vorheriger Abstimmung mit dem
Auftraggeber beziehungsweise der örtlichen Bauleitung.
Ausführungszeiten: werktags von Montag bis
einschließlich Freitags, jeweils von 7:00 bis 16:00
Uhr.
Menge: 25,000 Std

**1.2.110 Mobilkran Auf- und Abrüsten**
Unterbrechung des Kraneinsatzes bedingt durch die
Beendigung der Tagesarbeitszeit oder anderer
betriebsbedingter örtlichen Gegebenheiten auf der
Baustelle, inkl. An-und Abfahrtsgebühren, sowie die
Rüstzeit für den Auf- und Abbau. Die Montage erfolgt je
nach Baufortschritt bzw. nach
Abstimmung mit der örtlichen Bauleitung.
Menge: 3,000 St

**1.2.120 Transport der Kältemaschinen im UG**
Neue Kältemaschine und zugehörige schwere
Anlagenkomponenten von der Einbringöffnung
beziehungsweise dem Montageschacht bis zum endgültigen
Aufstellort in der Technikzentrale im Untergeschoss des
OP-Gebäudes transportieren und einbringen.

Die demontierten Bestandsmaschinen und
Anlagenkomponenten sind in umgekehrter Richtung von der
Technikzentrale bis zur Einbringöffnung beziehungsweise
zum Übergabepunkt für den Mobilkran zu transportieren.

Der horizontale Transportweg innerhalb des
Untergeschosses beträgt maximal ca. 55 bis 60 m und
führt über die vorhandenen Flure.

Als maßgebende Engstellen befinden sich
Doppelflügeltüren im Transportweg mit folgenden lichten
Durchgangsmaßen:
- lichte Breite: ca. 1,80 m
- lichte Höhe: ca. 2,10 m

Der Montageschacht befindet sich auf der Nordostseite
des Gebäudetrakts. Der Höhenunterschied zwischen der
Oberkante Fertigfußboden im Untergeschoss und der
Fahrbahnebene beträgt ca. 4,50 M.

In die Position einzurechnen sind die Bereitstellung
und der Einsatz sämtlicher für den innerbetrieblichen
Transport erforderlicher Hebe-, Zug- und
Transportgeräte, insbesondere
Transportrollen und Schwerlastfahrwerk,  Hubwagen
beziehungsweise geeignete Schwerlast-Hubgeräte.
Hydraulische Heber und Hebezeuge,Seilzüge, Winden und
Anschlagmittel, Traversen und Hilfskonstruktionen,
ggfs. Erforderliche Lastverteilungsplatten und
Unterlagen,
Schutzabdeckungen für Böden, Wände, Türen und sonstige
Bauteile, erforderliches Transport-, Bedienungs- und
Einweisungspersonal.

Ebenfalls einzurechnen sind das Abladen beziehungsweise
Übernehmen der Bauteile am Montageschacht, das
Umsetzen, Drehen und Rangieren innerhalb des
Untergeschosses sowie das positionsgenaue Absetzen am
vorgesehenen Aufstellort beziehungsweise am
Übergabepunkt für den Mobilkran.

Die örtlichen Gegebenheiten, die Abmessungen des
Montageschachts, die lichten Tür- und Flurdurchgänge,
der Transportweg, die Bodenbelastbarkeit sowie die
erforderlichen Rangierflächen sind durch den
Auftragnehmer vor Ausführung eigenverantwortlich zu
prüfen.

Die Transport-, Hebe-, Schutz- und Sicherungsmaßnahmen
sind auf die tatsächlichen örtlichen Gegebenheiten
sowie auf die Abmessungen und Gewichte der angebotenen
Kältemaschinen und Anlagenkomponenten abzustimmen.

Beschädigungen an vorhandenen Bauteilen und Oberflächen
sind zu vermeiden. Verursachte Schäden sind durch den
Auftragnehmer auf eigene Kosten fachgerecht zu
beseitigen.

Die Durchführung ist rechtzeitig mit dem Auftraggeber
und der örtlichen Bauleitung abzustimmen.
Menge: 2,000 St

**1.2.130 Einbringen und Montage des Rückkühles**
Mitwirkung beim Abladen des Rückkühlers vom
Lieferfahrzeug,
Anschlagen, Führen und Einweisen während des
Hebevorgangs. Herrichten und Montieren der angebotenen
Unterkonstruktion einschließlich Glykol-Auffangwanne,
Übernahme des Rückkühlers vom Hebezeug und Absetzen auf
der Unterkonstruktion, fachgerechtes Ausrichten und
Befestigen des Rückkühlers. Bereitstellung sämtlicher
erforderlicher Klein-, Befestigungs- und Hilfsmittel.
Der Einsatz des Autokrans einschließlich Kranführer und
erforderlicher Anschlagmittel wird in einer gesonderten
Position vergütet.  Rohrleitungs-, Dämm-, Elektro- und
regelungstechnische Anschlussarbeiten sind nicht
Bestandteil dieser Position.
Menge: 2,000 St

**1.2.140 Bereitstellung Wasser-Glykol-Gemisch**
Inhibiertes Ethylenglykol-Wasser-Gemisch für den
Rückkühlkreis mit einem Glykolanteil von ca. 34 Vol.-%
liefern und zur Befüllung bereitstellen. Die endgültige
Konzentration ist entsprechend dem erforderlichen
Frostschutz und den Vorgaben der Anlagenhersteller
festzulegen.

Dem Bieter bleibt freigestellt, das Gemisch
gebrauchsfertig anzuliefern oder vor Ort in einem
geeigneten Mischbehälter herzustellen. Trinkwasser kann
hierfür bauseits am Standort zur Verfügung gestellt
werden, sofern es die Anforderungen des Glykol- und der
Anlagenhersteller erfüllt.  Eine gegebenenfalls
erforderliche Wasseraufbereitung oder die
Bereitstellung geeigneten Wassers ist einzurechnen. Das
Gemisch ist vor dem Einbringen in die Anlage
vollständig zu vermischen.Die Befüllung und Entlüftung
werden gesondert vergütet.
Voraussichtliche Inhalt der Rückkühlung  ca. 3,500
Liter.
Abrechnung nach tatsächlich bereitgestellter
Gemischmenge.
Menge: 3500,000 l

#### Abschnitt 1.3 Installationen

**1.3.10 Stahlrohr DIN EN 10216-1, AD 114,3mm (DN100)**
Nahtloses Stahlrohr, schwarz, nach DIN EN 10216-1, für
den Einsatz in geschlossenen Klimakaltwassersystemen,
liefern und betriebsfertig montieren.
Nennweite:  DN 100
Außendurchmesser:  114,3 mm
Wanddicke:  3,6 mm
Verbindung der Rohrleitungen durch Schweißen
Montagehöhe bis 3,50 m über der jeweiligen Standfläche
Mit werkseitiger Korrosionsschutz nach AGI Q 151
Einschließlich Ablängen, Ausrichten, Anfasen und
Vorbereiten der Rohrenden sowie sämtlicher
erforderlicher Schweißzusatzwerkstoffe und
Kleinmaterialien.
Schweißverbindungen sind fachgerecht entsprechend den
geltenden technischen Regelwerken auszuführen.
Sämtliche Schweißnähte sowie durch die Montage
beschädigten Bereiche des werkseitigen
Korrosionsschutzes sind nachträglich zu entrosten und
zu reinigen. Anschließend ist der Korrosionsschutz mit
einem auf die werkseitige Beschichtung abgestimmten
Grund- und Deckanstrich vollständig wiederherzustellen.
Während der Bauzeit sind offene Rohrenden dauerhaft
gegen das Eindringen von Schmutz, Feuchtigkeit und
Fremdkörpern zu verschließen.
Menge: 26,000 m

**1.3.20 Stahlrohr DIN EN 10216-1, AD 88,9mm (DN80)**
Rohrleitung aus Stahlrohr DIN EN 10216-1, nahtlos,
für  Klimakaltwassersysteme,
mit werkseitigem Korrosionsschutz nach AGI Q 151,
Ausführung  wie vor im vollem Wortlaut beschrieben
jedoch:
Außendurchmesser:  88,9 mm (DN80)
Wanddicke:  3,2 mm
Menge: 34,000 m

**1.3.30 Stahlrohr DIN EN 10216-1, AD 42,4mm (DN32)**
Rohrleitung aus Stahlrohr DIN EN 10216-1, nahtlos,
für  Klimakaltwassersysteme,
mit werkseitigem Korrosionsschutz nach AGI Q 151,
Ausführung  wie vor im vollem Wortlaut beschrieben
jedoch:
Außendurchmesser:  42,4 mm (DN32)
Wanddicke:  2,6 mm
Menge: 3,000 m

**1.3.40 Stahlrohr DIN EN 10216-1, AD 33,7mm (DN25)**
Rohrleitung aus Stahlrohr DIN EN 10216-1, nahtlos,
für  Klimakaltwassersysteme,
mit werkseitigem Korrosionsschutz nach AGI Q 151,
Ausführung  wie vor im vollem Wortlaut beschrieben
jedoch:
Außendurchmesser:  33,7 mm (DN25)
Wanddicke:  2,6 mm
Menge: 2,000 m

**1.3.50 Stahlrohr DIN EN 10216-1, AD 26,9mm (DN20)**
Rohrleitung aus Stahlrohr DIN EN 10216-1, nahtlos,
für  Klimakaltwassersysteme,
mit werkseitigem Korrosionsschutz nach AGI Q 151,
Ausführung  wie vor im vollem Wortlaut beschrieben
jedoch:
Nennweite:  DN 20
Außendurchmesser:  26,9 mm
Wanddicke:  2,3 mm
Menge: 2,000 m

**1.3.60 Stahlrohr DIN EN 10216-1, AD 21,3mm (DN15)**
Rohrleitung aus Stahlrohr DIN EN 10216-1, nahtlos,
für  Klimakaltwassersysteme,
mit werkseitigem Korrosionsschutz nach AGI Q 151,
Ausführung  wie vor im vollem Wortlaut beschrieben
jedoch:
Nennweite:  DN 15
Außendurchmesser:  21,3 mm
Wanddicke:  2,3 mm
Menge: 12,000 m

**1.3.70 Schweissbogen, DIN EN 10216-1, AD 114,3 mm (DN100)**
Einschweißbogen, aus Kohlenstoffstahl, mit werkseitigem
Korrosionsschutz nach AGI Q 151, Verbindung durch
Schweißen, für Rohrleitung aus Stahlrohr DIN EN
10216-1,
Maße DIN EN 10220, nahtlos, für Klimakaltwasser,
Außendurchmesser:  114,3 mm (DN100)
Wanddicke:  3,6 mm
Zum Schutz vor Korrosion sind alle Schweißnähte
nachträglich zu entrosten, zu reinigen und mit einer
Deckbeschichtung mit Rostschutzfarbe zu versehen.
Menge: 8,000 St

**1.3.80 Schweissbogen, DIN EN 10216-1, AD 88,9mm (DN80)**
Einschweißbogen, aus Kohlenstoffstahl, mit werkseitigem
Korrosionsschutz nach AGI Q 151, Verbindung durch
Schweißen, für Rohrleitung aus Stahlrohr DIN EN
10216-1,
Maße DIN EN 10220, nahtlos, für Klimakaltwasser,
Außendurchmesser  88,9 mm (DN80)
Wanddicke:  3,2 mm
Zum Schutz vor Korrosion sind alle Schweißnähte
nachträglich zu entrosten, zu reinigen und mit einer
Deckbeschichtung mit Rostschutzfarbe zu versehen.
Menge: 18,000 St

**1.3.90 Schweissbogen, DIN EN 10216-1, AD 42,4mm (DN32)**
Einschweißbogen, aus Kohlenstoffstahl, mit werkseitigem
Korrosionsschutz nach AGI Q 151, Verbindung durch
Schweißen, für Rohrleitung aus Stahlrohr DIN EN
10216-1,
Maße DIN EN 10220, nahtlos, für Klimakaltwasser,
Außendurchmesser:  42,4 mm (DN32)
Wanddicke:  2,6 mm
Zum Schutz vor Korrosion sind alle Schweißnähte
nachträglich zu entrosten, zu reinigen und mit einer
Deckbeschichtung mit Rostschutzfarbe zu versehen.
Menge: 4,000 St

**1.3.100 Schweissbogen, DIN EN 10216-1, AD 33,7mm (DN25)**
Einschweißbogen, aus Kohlenstoffstahl, mit werkseitigem
Korrosionsschutz nach AGI Q 151, Verbindung durch
Schweißen, für Rohrleitung aus Stahlrohr DIN EN
10216-1,
Maße DIN EN 10220, nahtlos, für Klimakaltwasser,
Außendurchmesser:  33,7 mm (DN25)
Wanddicke:  2,6 mm
Zum Schutz vor Korrosion sind alle Schweißnähte
nachträglich zu entrosten, zu reinigen und mit einer
Deckbeschichtung mit Rostschutzfarbe zu versehen.
Menge: 2,000 St

**1.3.110 Rohrbogen bis 90° durch Kaltbiegen bis DN20**
Rohrbogen bis zu einem Biegewinkel von 90° an einer
Rohrleitung aus nahtlosem Stahlrohr nach DIN EN 10216-1

Durch Warm-  oder Kaltbiegen herstellen,
Bis Rohrnennweite DN20.
Menge: 18,000 St

**1.3.120 Anschluss an vorh. Stahlrohr DN100 herstellen**
Anschluss der neu zu verlegenden Rohrleitung an die
vorhandene Stahlrohrleitung herstellen.
Nennweite:  DN 100
Außendurchmesser:  114,3 mm
Wanddicke:  3,6 mm
Verbindung:  Schweißverbindung

Einschließlich Freilegen und Reinigen der
Anschlussstelle, Ablängen, Ausrichten und Anfasen der
Rohrenden, Herstellen der vollständigen
Schweißverbindung sowie aller erforderlichen
Schweißzusatzwerkstoffe und Kleinmaterialien.
Die Schweißnaht sowie die durch die Arbeiten
beschädigten Bereiche des vorhandenen
Korrosionsschutzes sind nachträglich zu entrosten und
gründlich zu reinigen. Anschließend ist der
Korrosionsschutz durch einen geeigneten, auf die
vorhandene Beschichtung abgestimmten Grund- und
Deckanstrich vollständig wiederherzustellen.
Menge: 12,000 St

**1.3.130 Anschluss an vorh. Stahlrohr DN80 herstellen**
Anschluss der neu zu verlegenden Rohrleitung an die
vorhandene Stahlrohrleitung  herstellen.
Ausführung  wie vor im vollem Wortlaut beschrieben
jedoch:
Außendurchmesser:  88,9 mm (DN80)
Wanddicke:  3,2 mm
Menge: 8,000 St

**1.3.140 Vorschweißflansch DN 100, PN 16**
Vorschweißflansch aus Stahl nach DIN EN 1092-1, Typ 11,
für Klimakalt- und Kühlwasserleitungen liefern und
fachgerecht montieren.
Nennweite:  DN 100
Nenndruckstufe:  PN 16
Rohr-Außendurchmesser: 114,3 mm
Dichtfläche:  Form B1
Mit werkseitiger Korrosionsschutz nach AGI Q 151,
geeignet für Wasser und Wasser-Ethylenglykol-Gemische.
Einschließlich Ausrichten, Anpassen und Anschweißen des
Flansches sowie der erforderlichen
Schweißzusatzwerkstoffe und Kleinmaterialien.
Einschließlich vollständigem Schraubensatz mit Muttern
und Unterlegscheiben sowie einer für Medium, Temperatur
und Druck geeigneten Flachdichtung. Schrauben und
Muttern in korrosionsgeschützter Ausführung.

Sämtliche Schweißnähte sowie durch die Montage
beschädigte Bereiche des werkseitigen
Korrosionsschutzes sind nachträglich zu entrosten und
gründlich zu reinigen. Anschließend ist der
Korrosionsschutz mit einem auf die werkseitige
Beschichtung abgestimmten Grund- und Deckanstrich
vollständig wiederherzustellen.
Menge: 12,000 St

**1.3.150 Vorschweißflansch DN 80, PN 16**
Vorschweißflansch aus Stahl nach DIN EN 1092-1, Typ 11,

Für Klimakalt- und Kühlwasserleitungen, mit
werkseitigem Korrosionsschutz nach AGI Q 151,
Ausführung  wie vor im vollem Wortlaut beschrieben
jedoch:
Nennweite:  DN 80
Rohr-Außendurchmesser:  88,9 mm
Menge: 18,000 St

**1.3.160 Einschweißmuffe, DN25**
Einschweißmuffe, mit zylindrischem Innengewinde, aus
Stahl,
Mit werkseitigem Korrosionsschutz nach AGI Q 151,
Verbindung durch Schweißen, für Rohrleitung aus
Stahlrohr DIN EN 10216-1, für Klimakaltwasser,
Gewindeanschluss Rp 1" (DN25)
Zum Schutz vor Korrosion sind alle Schweißnähte
nachträglich zu entrosten, zu reinigen und mit einer
Deckbeschichtung mit Rostschutzfarbe zu versehen.
Menge: 2,000 St

**1.3.170 Einschweißmuffe, DN20**
Einschweißmuffe, mit zylindrischem Innengewinde, aus
Stahl. Ausführung  wie vor im vollem Wortlaut
beschrieben jedoch mit
Gewindeanschluss Rp 3/4" (DN20)
Menge: 4,000 St

**1.3.180 Einschweißmuffe, DN15**
Einschweißmuffe, mit zylindrischem Innengewinde, aus
Stahl.  Ausführung  wie vor im vollem Wortlaut
beschrieben jedoch mit
Gewindeanschluss Rp 1/2 (DN15)
Menge: 18,000 St

**1.3.190 Einschweiß-Gewindestutzen DN 25**
Gewindestutzen aus Stahlrohr, schwarz, nach DIN EN
10216-1
Zum Einschweißen in eine vorhandene beziehungsweise neu
zu verlegende,  Stahlrohrleitung, liefern und
fachgerecht montieren.
Nennweite:  DN 25
Anschlussgewinde:  Außengewinde R 1" nach DIN EN
 10226-1
Stutzenlänge:  mindesten 200 mm
Mit werkseitigem Korrosionsschutz nach AGI Q 151.
Einschließlich Herstellen der Rohröffnung, Anpassen und
Ausrichten des Stutzens, fachgerechtem Einschweißen,
erforderlichen Schweißzusatzwerkstoffen sowie
sämtlichen Klein- und Hilfsmaterialien.
Die Schweißnaht ist nach der Montage zu reinigen und zu
entrosten. Anschließend ist der Korrosionsschutz mit
einer geeigneten Grund- und Deckbeschichtung
vollständig herzustellen.
Menge: 4,000 St

**1.3.200 Einschweiß-Gewindestutzen DN 20**
Gewindestutzen aus Stahlrohr, schwarz, nach DIN EN
10216-1
Zum Einschweißen in eine vorhandene beziehungsweise neu
zu verlegende Stahlrohrleitung.
Ausführung  wie vor im vollem Wortlaut beschrieben
jedoch
Mit Gewindeanschluss Rp 3/4" (DN20)
Menge: 2,000 St

**1.3.210 Einschweiß-Gewindestutzen DN 15**
Gewindestutzen aus Stahlrohr, schwarz, nach DIN EN
10216-1
Zum Einschweißen in eine vorhandene beziehungsweise neu
zu verlegende Stahlrohrleitung. Ausführung  wie vor im
vollem Wortlaut beschrieben jedoch mit
Mit Gewindeanschluss Rp  1/2" (DN15)
Menge: 8,000 St

**1.3.220 Kälte-Rohrschelle Stahl DN 100**
Rohraufhängung als zweiteilige Rohrschelle aus
verzinktem Stahl mit druckfestem, thermisch
entkoppeltem Dämmeinsatz für Klimakaltwasserleitungen
liefern und fachgerecht montieren.
Für Nennweite:  DN 100
Außendurchmesser:  114,3 mm
Mediumtemperatur:  6°C bis 50 °C
Dämmschichtdicke der Rohrleitung: 25 mm
Befestigung an Profilstahlkonstruktion oder
Betonbauteil.
Der Dämmeinsatz muss auf das verwendete Kältedämmsystem
abgestimmt sein. Die Rohrhalterung ist wärmebrückenfrei
sowie dauerhaft dampfdiffusions- und tauwasserdicht in
die angrenzende Rohrdämmung einzubinden.
Die Auflagerung muss das Eigengewicht der gefüllten
Rohrleitung einschließlich Dämmung und sämtlicher
auftretender Betriebs- und Montagelasten sicher
aufnehmen.
Eine unzulässige Verformung oder Zusammendrückung der
Dämmung ist auszuschließen
Menge: 4,000 St

**1.3.230 Kälte-Rohrschelle Stahl DN 80**
Rohraufhängung als zweiteilige Rohrschelle aus
verzinktem Stahl mit druckfestem, thermisch
entkoppeltem Dämmeinsatz für Klimakaltwasserleitungen.
Ausführung und Anforderungen wie vor im vollem Wortlaut
beschrieben jedoch für
Nennweite: DN 80
Rohr-Außendurchmesser: 88,9 mm
Menge: 28,000 St

**1.3.240 Kälte-Rohrschelle Stahl DN 32**
Rohraufhängung als zweiteilige Rohrschelle aus
verzinktem Stahl mit druckfestem, thermisch
entkoppeltem Dämmeinsatz für Klimakaltwasserleitungen.
Ausführung und Anforderungen wie vor im vollem Wortlaut
beschrieben jedoch für
Nennweite: DN 32
Rohr-Außendurchmesser: 42,4 mm
Menge: 4,000 St

**1.3.250 Kälte-Rohrschelle Stahl DN 25**
Rohraufhängung als zweiteilige Rohrschelle aus
verzinktem Stahl mit druckfestem, thermisch
entkoppeltem Dämmeinsatz für Klimakaltwasserleitungen.
Ausführung und Anforderungen wie vor im vollem Wortlaut
beschrieben jedoch für
Nennweite: DN 25
Rohr-Außendurchmesser: 33,7 mm
Menge: 2,000 St

**1.3.260 Kälte-Rohrschelle Stahl DN 15**
Rohraufhängung als zweiteilige Rohrschelle aus
verzinktem Stahl mit druckfestem, thermisch
entkoppeltem Dämmeinsatz für Klimakaltwasserleitungen.
Ausführung und Anforderungen wie vor im vollem Wortlaut
beschrieben jedoch für
Nennweite: DN 15
Rohr-Außendurchmesser: 21,3  mm
Menge: 16,000 St

**1.3.270 Dämpfungssockel für gedämmte Rohrleitung DN 80**
Witterungs- und UV-beständigen Dämpfungssockel aus
Elastomer zur Befestigung einer Rohrschelle liefern und
montieren. Ausführung für ein Stahlrohr mit 88,9 mm
Außendurchmesser, 80 mm Dämmstärke und
Blechummantelung; Außendurchmesser einschließlich
Dämmung und Ummantelung ca. 250-260 mm.

Sockel, Rohrschelle und Befestigung sind für das
Gewicht der gefüllten und gedämmten Rohrleitung
einschließlich Blechummantelung auszulegen. Als Ansatz
für die Eigenlast der Rohrtrasse sind mindestens 20
kg/m zu berücksichtigen. Schnee- und Windlasten sowie
die daraus resultierenden Kräfte an den einzelnen
Auflagern sind zusätzlich zu berücksichtigen.

Aufstellung auf einer zur Dachabdichtung verträglichen
Schutzlage, ohne Durchdringung der Dachhaut.
Erforderliche Sicherungen gegen Verschieben und Abheben
sind Bestandteil der Leistung.
Menge: 8,000 St

**1.3.280 Bautenschutzplatten**
Bautenschutzplatten zum Schutz der vorhandenen
Dachabdichtung unter technischen Geräten, Aufstellfüßen
und Befestigungskonstruktionen liefern und lose
verlegen.
Bautenschutzplatten aus PU-gebundenem Gummigranulat,
Dicke mindestens 10 mm, druckbelastbar.
Die Platten müssen für die auftretenden Auflagerlasten
geeignet sowie witterungsbeständig und mit der
vorhandenen Dachabdichtung verträglich sein.  Platten
einschließlich Zuschnitten so verlegen, dass
Dachabläufe und Entwässerungswege frei bleiben. Die
Dachabdichtung darf nicht beschädigt oder durchdrungen
werden.
Abrechnung nach tatsächlich verlegter Fläche.
Menge: 16,000 m2

**1.3.290 Schmutzfänger DN 80**
Schmutzfänger zum Schutz des Verdampfers der
Kältemaschine liefern und in den Kaltwasserzulauf
einbauen, einschließlich sämtlicher Dichtungen,
Schrauben, Muttern, Anschluss-, Befestigungs- und
Nebenmaterialien.
Bauart:  Schrägsitz-Schmutzfänger in Y-Form
Nennweite:  DN 80
Nenndruck:  PN 16
Medium:  Kaltwasser
Medientemperaturen:  6/12 °C
Anschluss:  Flansche nach DIN EN 1092-2
Gehäuse:  Grauguss oder Sphäroguss,
  korrosionsgeschützt
Siebeinsatz:  Edelstahl, herausnehmbar und
  reinigungsfähig
Maschenweite:  nach Vorgabe des Kältemaschinen-
  Herstellers, maximal 0,8 mm
Durchflussrichtung:  dauerhaft am Gehäuse
gekennzeichnet
Verschlussdeckel:  demontierbar
Entleerungsanschluss: mit Absperrung und
Verschlusskappe
Messanschlüsse:  je ein Druckmessanschluss vor und
  hinter dem Schmutzfänger

Lieferung und fachgerechte Montage, Einbau in
strömungstechnisch geeigneter Lage, Berücksichtigung
des erforderlichen Freiraums zum Ausbau und Reinigen
des Siebeinsatzes, Herstellen sämtlicher
Flanschverbindungen,
Dichtheitsprüfung, Reinigen des Siebeinsatzes nach dem
Spülen des Rohrnetzes und vor der Inbetriebnahme,
Menge: 2,000 St

**1.3.300 Schmutzfänger DN 100**
Schmutzfänger zum Schutz des Verflüssigers der
Kältemaschine liefern und in den Rückkühlkreis
einbauen, einschließlich sämtlicher Dichtungen,
Schrauben, Muttern, Anschluss-, Befestigungs- und
Nebenmaterialien.
Bauart:  Schrägsitz-Schmutzfänger in Y-Form
Nennweite:  DN 100
Nenndruck:  PN 16
Medium:  inhibiertes Wasser-Ethylenglykol-
Gemisch, Glykolanteil: ca. 34 %
Betriebstemperaturen: ca. 42/47 °C
Volumenstrom:  ca. 38 bis 42 m³/h
Anschluss:  Flansche nach DIN EN 1092-2
Gehäuse:  Grauguss oder Sphäroguss,
  korrosionsgeschützt
Siebeinsatz:  Edelstahl, herausnehmbar und
  reinigungsfähig
Maschenweite:  nach Vorgabe des
  Kältemaschinenherstellers,
  jedoch maximal 1 mm.
Durchflussrichtung:  dauerhaft am Gehäuse
gekennzeichnet
Verschlussdeckel:  demontierbar
Entleerungsanschluss: mit Absperrung und
Verschlusskappe
Messanschlüsse:  je ein Druckmessanschluss vor und
  hinter dem Schmutzfänger
Lieferung und fachgerechte Montage, Einbau in
strömungstechnisch geeigneter Lage, Berücksichtigung
des erforderlichen Freiraums zum Ausbau und Reinigen
des Siebeinsatzes, Herstellen sämtlicher
Flanschverbindungen,
Dichtheitsprüfung, Reinigen des Siebeinsatzes nach dem
Spülen des Rohrnetzes und vor der Inbetriebnahme,
Menge: 2,000 St

**1.3.310 Kompensator DN 80**
Elastischen Gummikompensator zur schwingungs- und
körperschallentkoppelten Anbindung der Kaltwasserbeziehungsweise Rückkühlwasserleitungen an die neue
Kältemaschine liefern und fachgerecht montieren.
Ausführung als einwelliger Gummikompensator mit
drehbaren Flanschen und drucktragenden Gewebeeinlagen.
Technische Anforderungen:
Nennweite:  DN 80
Druckstufe:  mindestens PN 10
Flansche:  nach DIN EN 1092-1
Balgwerkstoff:  EPDM
Verstärkung:  drucktragende synthetische
  Gewebeeinlagen
Medium:  Wasser mit bis zu 35 % Ethylenglykol
Mediumtemperatur:  mindestens -10 bis +80 °C
Baulänge:  ca. 130 bis 150 mm

Kompensator  geeignet zur Aufnahme axialer, lateraler
und angularer Bewegungen und zur Schwingungs- und
Körperschalldämpfung.

Die Montage hat spannungsfrei, fluchtgerecht und
entsprechend den Herstellerangaben zu erfolgen.
Unzulässige Rohrleitungs-, Gewichts- und
Reaktionskräfte dürfen nicht auf die Anschlussstutzen
der Kältemaschine übertragen werden.

Erforderliche Flanschdichtungen, Schrauben, Muttern,
Unterlegscheiben sowie gegebenenfalls erforderliche
Zugbegrenzungen sind in den Einheitspreis einzurechnen.
Menge: 6,000 St

**1.3.320 Kompensator DN 100**
Elastischen Gummikompensator zur schwingungs- und
körperschallentkoppelten Anbindung der Kaltwasserbeziehungsweise Rückkühlwasserleitungen an die neue
Kältemaschine liefern und fachgerecht montieren.
Ausführung wie vor im vollem Wortlaut beschrieben
jedoch
Nennweite:  DN 100
Druckstufe:  mindestens PN 10
Flansche:  nach DIN EN 1092-1
Balgwerkstoff:  EPDM
Verstärkung:  drucktragende synthetische
  Gewebeeinlagen
Medium:  Wasser mit bis zu 35 % Ethylenglykol
Mediumtemperatur:  mindestens -10 bis +80 °C
Baulänge:  ca. 130 bis 150 mm
Menge: 4,000 St

**1.3.330 Entleerungsarmatur Rotguss PN16 DN15**
Entleerungsarmatur DN 15 als Kugelhahn in
Durchgangsform, geeignet für Wasser bis 40 °C, mit
Flügelgriff, Verschlusskappe und Sicherungskette.
Gehäuse aus Rotguss, Gewindeanschluss, Nenndruck PN 16.
Einschließlich Anschluss- und Dichtmaterial liefern und
betriebsfertig montieren.
Menge: 14,000 St
Zuordnung: 041

**1.3.340 Sicherheitsventil DN 25, 3 bar**
Bauteilgeprüftes Membran-Sicherheitsventil zur
Absicherung des geschlossenen
Wasser-Ethylenglykol-Kreislaufs der Rückkühlanlage
liefern und betriebsfertig montieren.
Abzusichernde Rückkühlerleistung: ca. 200 kW
Eintrittsnennweite:  DN 25
Austrittsanschluss:  DN 32
Ansprechdruck:  3 bar
Medium:  Wasser-Ethylenglykol-Gemisch
  Glykolanteil bis  50 Vol.-%
Betriebstemperatur:  bis 50 °C
Gehäuse aus Messing, Rotguss oder technisch
gleichwertigem korrosionsbeständigem Werkstoff,
bauteilgeprüft nach DIN EN ISO 4126-1 für geschlossene
Flüssigkeitskreisläufe geeignet.
Menge: 4,000 St

**1.3.350 Lochschiene Stahl verz Profil 41/25 einbauen**
Profil- und Montageschiene aus kaltgewalztem Stahl zur
Herstellung von Stütz-, Hänge-, Trag- und
Sonderkonstruktionen für Rohrleitungen und sonstige
technische Anlagen liefern und fachgerecht montieren.
Profilabmessung: 41 × 25 mm
Materialstärke: mindestens 2,0 mm
Oberfläche: feuerverzink,  mit durchgehender
Systemlochung
geeignet zur Befestigung an Beton- und
Stahlkonstruktionen

Die Dimensionierung, Befestigungsabstände und Anordnung
der Montageschienen sind entsprechend den tatsächlich
auftretenden Lasten sowie den örtlichen
Befestigungsuntergründen festzulegen.
Einschließlich Aufmaß, Ablängen, Bohren, Ausrichten und
Befestigen sowie sämtlicher erforderlicher
Systembauteile und Befestigungsmittel, wie Schrauben,
Muttern und Unterlegscheiben, Schienen- und
Profilverbinder, zugelassene Dübel und Anker,Endkappen
und sonstige Verbindungs- und Kleinmaterialien.
Menge: 20,000 m

**1.3.360 Halter / Schienenfuss für Doppel-C-Profil 41/83**
Schienenfuß beziehungsweise Halter aus verzinktem Stahl
zur Befestigung der vorbeschriebenen Profilschiene 41 ×
25 mm an Wand-, Boden- oder Deckenkonstruktionen
liefern und fachgerecht montieren. Einschließlich
Ausrichten und Befestigen sowie sämtlicher
erforderlicher System-, Verbindungs- und
Befestigungsmaterialien, insbesondere Schrauben,
Muttern, Unterlegscheiben, Schiebemuttern, Dübel und
Anker. Einschließlich aller erforderlichen
Bohrarbeiten, Bohrlochreinigung, Montagehilfsmittel und
Nebenleistungen.
Menge: 14,000 St

**1.3.370 Gewindestange M 8**
Gewindestange aus Stahl nach DIN EN 20989
verzinkt, M 10, einschließlich Gewindemuffen und
Schrauben
Menge: 12,000 m

**1.3.380 Gewindestange M 10**
Gewindestange aus Stahl nach DIN EN 20989
verzinkt, M 10, einschließlich Gewindemuffen und
Schrauben
Menge: 15,000 m

**1.3.390 Farbkennzeichnungen Rohrleitungen**
Farbkennzeichnungen der Klimakaltwasserleitungen.
Kennzeichnung durch Richtungspfeile mit Angabe der
Fließrichtung, als selbstklebende Folienetiketten,
entsprechend dem jeweiligen Medium oder Durchflussstoff
farblich unterschiedlich bedruckt.
Zum Aufbringen auf die äußere Ummantelung der
Wärmedämmung oder Wärmedämmung selbst
Temperaturbeständig von - 40°C bis +110°C
Ausführung und Bezeichnung:
-  Klimakaltwasser VL  + Fließpfeil
  Farbe Grün, vorzugsweise RAL6032
-  Klimakaltwasser RL + Fließpfeil
  Farbe Grün, vorzugsweise RAL6032
-  Rückkühlung VL Wasser/Ethylenglykol 34 % +
Fließpfeil
  Farbe Grün, vorzugsweise RAL6032
-  Schriftfarbe weiss.
Menge: 22,000 St

**1.3.400 Bezeichnungsschild H 52mm B 105mm**
Bezeichnungsschild aus mehrschichtigem Kunststoff,
Abmessungen 105×52 mm, mit ein- bis dreizeiliger
geprägter Beschriftung nach Erfordernis. Farbe und
Beschriftung nach Vorgabe des Auftraggebers.
Befestigung mit Schrauben.oder Spannbändern.
Der Auftragnehmer hat eine Schilderliste mit sämtlichen
Beschriftungen zu erstellen und dem Auftraggeber oder
der Bauleitung zur Freigabe vorzulegen.
Menge: 28,000 St

#### Abschnitt 1.4 Dämmarbeiten

**1.4.10 Kältedämmung an gerader Rohrleitung DN100, DS25 mm**
Kältedämmung an gerade Klimakaltwasserleitung aus
Stahlrohr. Ausführung mit einer diffusionsdichten
Kältedämmung aus flexiblem, geschlossenzelligem
Elastomerschaum.
Rohr-Nennweite:  DN 100
Außendurchmesser:  114,3 mm
Mediumtemperatur:  6/12 °C
Dämmschichtdicke:  25 mm
Dämmstoff aus flexibler Elastomerschaum nach DIN EN
14304
Wärmeleitfähigkeit bei 0 °C: Lambda = 0,033 W/(m·K)
Wasserdampfdiffusionswiderstand: µ = 10.000
Brandverhalten: mindestens Klasse B-s3, d0
Nach DIN EN 13501-1
Montagehöhe: bis 3,50 m über der jeweiligen
Standfläche.
Dämmstoffoberfläche geschlossenporig, glatt und
widerstandsfähig. Sämtliche Längs- und Stoßnähte sind
mit systemzugehörigem Klebstoff dauerhaft, lückenlos
und dampfdiffusionsdicht zu verkleben.
Die Dämmung ist spannungsfrei und ohne offene Fugen
auszuführen. An Unterbrechungen und Dämmstoffenden ist
die Dämmung dampfdicht mit der Rohrleitung zu
verkleben.
Montage einschließlich Zuschneiden, Anpassen, Verkleben
sowie sämtlicher erforderlicher Klebe-, Reinigungs- und
Hilfsmittel.
Sämtliche Durchdringungen, Schnittflächen und
Anschlüsse sind passgenau auszuführen und mit
systemzugehörigem Dämmstoff und Klebstoff dauerhaft
lückenlos, tauwasserfrei und dampfdiffusionsdicht zu
verschließen.
Erforderliche Ausschnitte und Anpassungen der Dämmung
im Bereich von Anschlussstutzen, Einschweißmuffen,
Entleerungen, Entlüftungen, Messstellen, Tauchhülsen,
Temperatur- und Drucksensoren sowie sonstigen
Einbauteilen sind in den Einheitspreis einzurechnen.

Dämmung von Bögen, Armaturen, Flanschen und
Rohrhalterungen sowie eine gegebenenfalls erforderliche
Ummantelung werden gesondert vergütet.
Menge: 26,000 m

**1.4.20 Kältedämmung an gerader Rohrleitung DN80, DS25 mm**
Kältedämmung an gerade Klimakaltwasserleitung aus
Stahlrohr. Ausführung mit einer diffusionsdichten
Kältedämmung aus flexiblem, geschlossenzelligem
Elastomerschaum.
Material und Ausführung wie vor im vollem Wortlaut
beschrieben jedoch für:
Rohr-Nennweite:  DN 80
Außendurchmesser:  88,9 mm
Mediumtemperatur:  6/12 °C
Dämmschichtdicke:  25 mm
Menge: 34,000 m

**1.4.30 Kältedämmung an gerader Rohrleitung DN32, DS19 mm**
Kältedämmung an gerade Klimakaltwasserleitung aus
Stahlrohr. Ausführung mit einer diffusionsdichten
Kältedämmung aus flexiblem, geschlossenzelligem
Elastomerschaum.
Material und Ausführung wie vor im vollem Wortlaut
beschrieben jedoch  für
Rohr-Nennweite:  DN 32
Außendurchmesser:  42,4 mm
Mediumtemperatur:  6/12 °C
Dämmschichtdicke:  19 mm
Menge: 3,000 m

**1.4.40 Kältedämmung an gerader Rohrleitung DN25, DS19 mm**
Kältedämmung an gerade Klimakaltwasserleitung aus
Stahlrohr. Ausführung mit einer diffusionsdichten
Kältedämmung aus flexiblem, geschlossenzelligem
Elastomerschaum.
Material und Ausführung wie vor im vollem Wortlaut
beschrieben jedoch  für
Rohr-Nennweite:  DN 25
Außendurchmesser:  33,7 mm
Mediumtemperatur:  6/12 °C
Dämmschichtdicke:  19 mm
Menge: 2,000 m

**1.4.50 Kältedämmung an gerader Rohrleitung DN20, DS19 mm**
Kältedämmung an gerade Klimakaltwasserleitung aus
Stahlrohr. Ausführung mit einer diffusionsdichten
Kältedämmung aus flexiblem, geschlossenzelligem
Elastomerschaum.
Material und Ausführung wie vor im vollem Wortlaut
beschrieben jedoch  für
Rohr-Nennweite:  DN 20
Außendurchmesser:  26,3 mm
Mediumtemperatur:  6/12 °C
Dämmschichtdicke:  19 mm
Menge: 2,000 m

**1.4.60 Kältedämmung an gerader Rohrleitung DN15, DS19 mm**
Kältedämmung an gerade Klimakaltwasserleitung aus
Stahlrohr. Ausführung mit einer diffusionsdichten
Kältedämmung aus flexiblem, geschlossenzelligem
Elastomerschaum.
Material und Ausführung wie vor im vollem Wortlaut
beschrieben jedoch  für
Rohr-Nennweite:  DN 15
Außendurchmesser:  21,3 mm
Mediumtemperatur:  6/12 °C
Dämmschichtdicke:  19 mm
Menge: 12,000 m

**1.4.70 Kältedämmung an Rohrbogen DN 100, DS25**
Kältedämmung an Rohrbogen, Material und Ausführung wie
in der vorstehenden Position für die Kältedämmung an
gerader Rohrleitung im vollen Wortlaut beschrieben,
jedoch für
Rohrbogen bis 90° in DN 100,
Rohr-Außendurchmesser 114,3 mm
Dämmschichtdicke 25 mm.
Menge: 8,000 St

**1.4.80 Kältedämmung an Rohrbogen DN 80, DS25**
Kältedämmung an Rohrbogen, Material und Ausführung wie
in der vorstehenden Position für die Kältedämmung an
gerader Rohrleitung im vollen Wortlaut beschrieben,
jedoch für
Rohrbogen bis 90° in DN 80
Rohr-Außendurchmesser 88,9 mm
Dämmschichtdicke 25 mm.
Menge: 18,000 St

**1.4.90 Kältedämmung an Rohrbogen DN 32, DS19**
Kältedämmung an Rohrbogen, Material und Ausführung wie
in der vorstehenden Position für die Kältedämmung an
gerader Rohrleitung im vollen Wortlaut beschrieben,
jedoch für
Rohrbogen bis 90° in DN 32
Rohr-Außendurchmesser 42,4 mm
Dämmschichtdicke 19 mm.
Menge: 4,000 St

**1.4.100 Kältedämmung an Rohrbogen DN 25, DS19**
Kältedämmung an Rohrbogen, Material und Ausführung wie
in der vorstehenden Position für die Kältedämmung an
gerader Rohrleitung im vollen Wortlaut beschrieben,
jedoch für
Rohrbogen bis 90° in DN 25
Rohr-Außendurchmesser 33,7 mm
Dämmschichtdicke 19 mm.
Menge: 2,000 St

**1.4.110 Kältedämmung an Rohrbogen DN 20, DS19**
Kältedämmung an Rohrbogen, Material und Ausführung wie
in der vorstehenden Position für die Kältedämmung an
gerader Rohrleitung im vollen Wortlaut beschrieben,
jedoch für
Rohrbogen bis 90° in DN 20
Rohr-Außendurchmesser 29,9 mm
Dämmschichtdicke 19 mm.
Menge: 4,000 St

**1.4.120 Kältedämmung an Rohrbogen DN 15, DS19**
Kältedämmung an Rohrbogen, Material und Ausführung wie
in der vorstehenden Position für die Kältedämmung an
gerader Rohrleitung im vollen Wortlaut beschrieben,
jedoch für
Rohrbogen bis 90° in DN 15
Rohr-Außendurchmesser 21,3 mm
Dämmschichtdicke 19 mm.
Menge: 6,000 St

**1.4.130 Kältedämmung Flanschpaar DN 100**
Kältedämmung eines Flanschpaares DN 100 einschließlich
Flanschen, Schrauben, Muttern und angrenzender
Anschlussbereiche. Materialeigenschaften und
Verarbeitung entsprechend der vorbeschriebenen
Kältedämmung der Rohrleitungen.
Dämmung an
- Vorschweißflansche aus Stahl nach DIN EN 1092-1, Typ
11,
- Rohr-Außendurchmesse: 114,3 mm (DN100)

Dämmschichtdicke mindestens 25 mm,

Die Dämmung ist als Passgenaue, zu Wartungs- und
Revisionszwecken vollständig demontierbare und
wiederverwendbare Dämmkappe auszuführen. Schrauben und
Muttern müssen nach dem Entfernen der Dämmkappe frei
zugänglich sein, ohne dass die angrenzende Rohrdämmung
beschädigt werden muss.

Sämtliche Trennstellen, Überlappungen und Übergänge zur
angrenzenden Rohrdämmung sind mit geeigneten, mehrfach
verwendbaren Verschlusssystemen auszuführen. Nach jeder
Wiedermontage muss ein dauerhaft lückenloser,
tauwasserfreier und dampfdiffusionsdichter Anschluss
gewährleistet sein.
Menge: 12,000 St

**1.4.140 Kältedämmung Flanschpaar DN 80**
Kältedämmung eines Flanschpaares DN 80 einschließlich
Flanschen, Schrauben, Muttern und angrenzender
Anschlussbereiche. Materialeigenschaften und
Verarbeitung entsprechend der vorbeschriebenen
Kältedämmung der Rohrleitungen.
Dämmung an:
- Vorschweißflansche aus Stahl nach DIN EN 1092-1, Typ
11
- Rohr-Außendurchmesser 88,9 mm (DN80)

Dämmschichtdicke mindestens 25 mm,

Ausführung der Kältedämmung  wie in vorstehender
Position im vollen Wortlaut beschrieben.
Menge: 18,000 St

**1.4.150 Kältedämmung Kompensator DN 100**
Kältedämmung des angebotenen Kompensators DN 100
einschließlich der angrenzenden Flanschverbindungen mit
einer flexiblen, geschlossenzelligen und
diffusionsdichten Dämmung aus Elastomerschaum
ausführen.

Dämmschichtdicke mindestens 25 mm,
Materialeigenschaften entsprechend der vorbeschriebenen
Kältedämmung der Rohrleitungen.

Die Dämmung ist als Passgenaue, zu Wartungs- und
Revisionszwecken vollständig demontierbare und
wiederverwendbare Dämmkappe auszuführen. Nach jeder
Wiedermontage muss ein dauerhaft lückenloser,
tauwasserfreier und dampfdiffusionsdichter Anschluss an
die angrenzende Rohrdämmung gewährleistet sein.
Menge: 4,000 St

**1.4.160 Kältedämmung Kompensator DN 80**
Kältedämmung des angebotenen Kompensators DN80
Einschließlich der angrenzenden Flanschverbindungen mit
einer flexiblen, geschlossenzelligen und
diffusionsdichten Dämmung aus Elastomerschaum
ausführen.
Dämmschichtdicke mindestens 25 mm,
Materialeigenschaften entsprechend der vorbeschriebenen
Kältedämmung der Rohrleitungen.
Die Dämmung ist als Passgenaue, zu Wartungs- und
Revisionszwecken vollständig demontierbare und
wiederverwendbare Dämmkappe auszuführen. Nach jeder
Wiedermontage muss ein dauerhaft lückenloser,
tauwasserfreier und dampfdiffusionsdichter Anschluss an
die angrenzende Rohrdämmung gewährleistet sein.
Menge: 4,000 St

**1.4.170 Kältedämmung Schmutzfängers DN 100**
Kältedämmung des angebotenen Schmutzfängers DN 100
einschließlich Gehäuse, Reinigungsdeckel,
Entleerungsanschluss und angrenzender
Flanschverbindungen mit einer flexiblen,
geschlossenzelligen und diffusionsdichten Dämmung aus
Elastomerschaum ausführen.

Dämmschichtdicke mindestens 25 mm,
Materialeigenschaften entsprechend der vorbeschriebenen
Kältedämmung der Rohrleitungen.

Die Dämmung ist als Passgenaue, zu Wartungs-,
Reinigungs- und Revisionszwecken vollständig
demontierbare und wiederverwendbare Dämmkappe
auszuführen. Nach jeder Wiedermontage muss ein
dauerhaft lückenloser, tauwasserfreier und
dampfdiffusionsdichter Anschluss an die angrenzende
Rohrdämmung gewährleistet sein.
Menge: 4,000 St

**1.4.180 Kältedämmung Schmutzfängers DN 80**
Kältedämmung des angebotenen Schmutzfängers DN 80
einschließlich Gehäuse, Reinigungsdeckel,
Entleerungsanschluss und angrenzender
Flanschverbindungen mit einer flexiblen,
geschlossenzelligen und diffusionsdichten Dämmung aus
Elastomerschaum ausführen.

Dämmschichtdicke mindestens 25 mm,
Materialeigenschaften entsprechend der vorbeschriebenen
Kältedämmung der Rohrleitungen.

Die Dämmung ist als Passgenaue, zu Wartungs-,
Reinigungs- und Revisionszwecken vollständig
demontierbare und wiederverwendbare Dämmkappe
auszuführen. Nach jeder Wiedermontage muss ein
dauerhaft lückenloser, tauwasserfreier und
dampfdiffusionsdichter Anschluss an die angrenzende
Rohrdämmung gewährleistet sein.
Menge: 4,000 St

**1.4.190 Blechummantelung an gerade Rohre DN 100 - Außenbereich**
Gerade, gedämmte Klimakaltwasserleitung DN 100 im
Außenbereich  (Flachdach des OP-Gebäudes), mit einer
mechanisch schützenden, UV- und witterungsbeständigen
Blechummantelung versehen. Ummantelung wahlweise aus
korrosionsbeständigem Aluminiumblech oder verzinktem
Stahlblech mit zusätzlicher, für den Außenbereich
geeigneter Schutzbeschichtung, in glatter  Ausführung.
Materialstärke mindestens 0,8 mm.
Ausführung für eine Rohrleitung mit:
- Rohr-Außendurchmesser von 114,3 mm.
- Dämmschichtdicke von 25 mm.
- Außendurchmesser einschließlich Dämmung von ca. 164
mm.

Die Blechummantelung ist passgenau zu zuschneien, zu
runden und mit ausreichender Längs- und Querüberlappung
zu montieren. Überlappungen sind entsprechend der
Leitungsführung so anzuordnen, dass Niederschlagswasser
sicher abgeleitet wird und nicht in die Ummantelung
eindringen kann. Sämtliche Stöße, Überlappungen,
Endabschlüsse und Durchdringungen sind mit einem
dauerhaft elastischen, UV- und witterungsbeständigen
Dichtstoff schlagregendicht auszuführen.

Zwischen der Oberfläche der Kältedämmung und der
Blechummantelung ist durch geeignete, nichtmetallische
Abstandhalter ein umlaufender Luftspalt von mindestens
15 mm herzustellen. An der Unterseite sind geeignete
Entwässerungsöffnungen vorzusehen. Die Abstandhalter
dürfen die Dämmung nicht unzulässig zusammendrücken
oder die Dampfsperrwirkung beschädigen.

Die Befestigung ist mit korrosionsbeständigen, auf den
Werkstoff der Ummantelung abgestimmten Schrauben,
Blindnieten oder Spannbändern auszuführen.
Kontaktkorrosion zwischen unterschiedlichen Metallen
ist durch geeignete Trennlagen auszuschließen. Die
darunterliegende Kältedämmung und deren
Dampfsperrwirkung dürfen durch die Befestigungsmittel
nicht durchdrungen oder beschädigt werden.

Sämtliche Blechkanten sind zu entgraten und
erforderlichenfalls durch Sicken oder Bördelungen zu
versteifen. Bei senkrechten Leitungsabschnitten,
Endpunkten und Durchdringungen sind wetterfeste
Abschlusskappen beziehungsweise Regenabweiser
vorzusehen.

Erforderliche Ausschnitte und Anpassungen im Bereich
von Anschlussstutzen, Muffen, Messstellen, Sensoren und
sonstigen Einbauteilen sind in den Einheitspreis
einzurechnen. Die Anschlüsse sind dauerhaft wetterfest
und schlagregendicht herzustellen.

Einschließlich Aufmaß, Zuschnitt, Rundung,
Abstandhaltern, Überlappungen, Dichtstoffen,
Verbindungsmitteln sowie sämtlichen erforderlichen
Hilfs- und Kleinmaterialien.

Ummantelungen von Rohrbogen, Formstücken, Armaturen,
Flanschen und sonstigen Einbauteilen werden gesondert
vergütet.
Menge: 2,000 m

**1.4.200 Blechummantelung an gerade Rohre DN 80 - Außenbereich**
Gerade, gedämmte Klimakaltwasserleitung DN 80  im
Außenbereich  (Flachdach des OP-Gebäudes),mit einer
mechanisch schützenden,  UV- und witterungsbeständigen
Blechummantelung versehen.
Material und Ausführung wie in der vorstehenden
Position im vollen Wortlaut beschrieben, jedoch
Ausführung für eine Rohrleitung mit:
-  Rohr-Außendurchmesser von 88,9 mm,
-  Dämmschichtdicke von 25 mm
-  Außendurchmesser einschließlich Dämmung von ca. 139
mm.
Menge: 34,000 m

**1.4.210 Blechummantelung für Rohrbogen DN 80 - Außenbereich**
Wetterfeste Blechummantelung für Rohrbogen DN 80 im
Außenbereich (Flachdach des OP-Gebäudes), Material und
Ausführung wie in der vorstehenden Position für die
wetterfeste Blechummantelung gerader Rohrleitungen im
vollen Wortlaut beschrieben, jedoch für einen gedämmten
Rohrbogen bis 90° in DN 80.
Ausführung für einen Rohrbogen mit
-  Rohr-Außendurchmesser von 88,9 mm,
-  Dämmschichtdicke von 25 mm
-  Außendurchmesser einschließlich Dämmung ca. 139 mm.

Einschließlich Aufmaß, Zuschnitt, Rundung,
Segmentierung, Überlappungen, Abstandhaltern,
Dichtstoffen, Verbindungsmitteln sowie sämtlichen
erforderlichen Hilfs- und Kleinmaterialien.
Menge: 12,000 St

**1.4.220 Blechummantelung für Flanschpaar DN 80 - Außenbereich**
Gedämmtes Flanschpaar DN 80 im Außenbereich mit einer
mechanisch schützenden, UV- und witterungsbeständigen
Blechummantelung versehen.

Material und Ausführung wie in der vorstehenden
Position für die wetterfeste Blechummantelung im vollen
Wortlaut beschrieben. Materialstärke mindestens 0,8 mm.
Ausführung an Flanschpaar  mit
- Vorschweißflansche aus Stahl nach DIN EN 1092-1, Typ
11
- Rohr-Außendurchmesser 88,9 mm (DN80)
- Dämmschichtdicke von 25 mm

Die Ummantelung ist als Passgenaue, mehrteilige sowie
zu Wartungs- und Revisionszwecken vollständig
demontierbare und wiederverwendbare Blechkappe
auszuführen. Die Abmessungen sind vor der Fertigung am
eingebauten und gedämmten Flanschpaar zu ermitteln.

Die Befestigung ist mit korrosionsbeständigen und
mehrfach verwendbaren Verschlüssen auszuführen.
Schrauben und Muttern des Flanschpaares müssen nach dem
Entfernen der Blechkappe frei zugänglich sein, ohne die
angrenzende Dämmung oder Blechummantelung zu
beschädigen.

Einschließlich Aufmaß, Anfertigung, Zuschnitt, Rundung,
Bördelungen, Überlappungen, Abstandhaltern,
Dichtstoffen, Verschlüssen sowie sämtlichen
erforderlichen Hilfs- und Kleinmaterialien.
Menge: 4,000 St

#### Abschnitt 1.5 Besondere Leistungen / Dienstleistugen

**1.5.10 Projektbearbeitung, Koordination und Dokumentation**
Erbringen der für die vollständige Durchführung der
angebotenen und beauftragten Positionen erforderlichen
projektbezogenen Leistungen durch den Auftragnehmer
bzw. eine fachkundige bevollmächtigte Person.
Hierzu gehören insbesondere:
 - Bestandsaufnahme und Aufmaß vor Ausführungsbeginn
 - Prüfung vorhandener Geräte, Leitungswege,
Anschlüsse,
  Rohrdimensionen und Elektroversorgung.
 - Koordination der Ausführungs-, Montage- und
  Inbetriebnahmearbeiten.
 - Erstellung und Fortschreibung des Terminablaufs.
 - Abstimmung von Liefer-, Montage-, Abschalt-, Kran-
und
  Inbetriebnahmeterminen.
 - Schnittstellenklärung mit dem bauseitigen
Elektrogewerk,
  Insbesondere zu Versorgung, Leitungsführung,
Steuerung
  und der GA/ZLT.
 - Schnittstellenklärung zu erforderlichen bauseitigen
  Trockenbauarbeiten, insbesondere Öffnungen.
  Durchführungen, Revisionsöffnungen und
Zugänglichkeiten.
 - Abstimmung der Arbeiten in EDV-/Serverbereichen.
 - Abstimmung mit dem Hersteller der angebotenen
  Kälteanlagen.
 - Koordination der erforderlichen Prüfungen und
  Inbetriebnahmen.
 - Zusammenstellung der Prüf-, Mess-, Inbetriebnahme-
und
  Revisionsunterlagen.
 - Dokumentation der tatsächlichen Medienfüllmengen.
 - Mitwirkung bei Abnahme und Übergabe.
 - Teilnahme an erforderlichen Projektbesprechungen
Abrechnung: pauschal für die Gesamtmaßnahme.
Menge: 1,000 psch

**1.5.20 Probenahme, Untersuchung Kaltwassernetz**
Aus dem bestehenden Kaltwasser-Verbundnetz eine
repräsentative Wasserprobe entnehmen und durch ein
Fachlabor auf die für den angebotenen
Flüssigkeitskühlsatz relevanten
Wasserqualitätsparameter untersuchen lassen.
Die Ergebnisse mit den Herstellervorgaben vergleichen
und die Eignung des Wassers zur Weiterverwendung
einschließlich etwaiger erforderlicher Maßnahmen
schriftlich bewerten.

Die Probenahme ist an einer geeigneten Stelle bei
ausreichend durchmischtem Anlageninhalt durchzuführen.
Einschließlich Probenbehälter, Kennzeichnung,
Dokumentation, Transport und Untersuchung durch ein
geeignetes Fachlabor.

Die Untersuchung umfasst mindestens
- pH-Wert,
- elektrische Leitfähigkeit,
- Gesamthärte, Chlorid,
- Sulfat und Eisen
Sowie eine Beurteilung sichtbarer Trübung und
Ablagerungen.

Weitere Untersuchungsparameter sind einzubeziehen,
soweit sie der Hersteller des angebotenen
Flüssigkeitskühlsatzes für die wasserseitig berührten
Bauteile vorgibt.

Laborbericht in digitaler Form als PDF-Datei an den
Auftraggeber übergeben.
Menge: 1,000 St

**1.5.30 Probenahme, Untersuchung Rückkühlkreislauf**
Entnahme einer repräsentativen Probe aus dem
bestehenden kühlseitigen Rückkühlkreislauf vor Beginn
der Entleerungsarbeiten.

Bekannte Bestandsdaten
Anlageninhalt:  ca. 3 m³
Medium:  Wasser-Ethylenglykol-Gemisch
Glykolanteil:  ca. 13 % laut Wartungsbericht
Alter, Fabrikat und Zustand des  Gemisches ist
unbekannt.

Die Probenahme ist an einer geeigneten Stelle bei
ausreichend durchmischtem Anlageninhalt durchzuführen.
Einschließlich Probenbehälter, Kennzeichnung,
Dokumentation, Transport und Untersuchung durch ein
geeignetes Fachlabor.

Zu untersuchen sind mindestens:
-  Glykolkonzentration,
-  Frostschutztemperatur,
-  pH-Wert,
-  Reservealkalität bzw. Zustand der Inhibitoren,
-  elektrische Leitfähigkeit,
-  Korrosionsprodukte und Metallgehalte,
- Trübung, Schwebstoffe und Ablagerungen,
-  Beurteilung der weiteren Verwendbarkeit.

Die Ergebnisse sind in einem schriftlichen Laborbericht
zusammenzufassen. Der Bericht muss eine Bewertung
enthalten, ob das Medium weiterverwendet, aufbereitet
oder vollständig ersetzt werden sollte.

Laborbericht in digitaler Form als PDF-Datei an den
Auftraggeber übergeben.
Menge: 1,000 St

**1.5.40 Teildruckprobe Rückkühlkreis**
Gesamtes Rohrnetz des Rückkühlkreises vor der Befüllung
mit sauberer, trockener und ölfreier Druckluft auf
Dichtheit prüfen.
Prüfgrenzen, Prüfdruck und Prüfdauer anhand der
zulässigen Drücke der einbezogenen Bauteile festlegen.
Erforderliche Absperrungen, Prüfanschlüsse,
Druckluftversorgung, Messgeräte und Schutzmaßnahmen
sind einzurechnen.
Prüfergebnis dokumentieren und Prüfprotokoll übergeben.
Prüfbereich anschließend kontrolliert entspannen.
Menge: 1,000 St

**1.5.50 Teildruckprobe Kaltwasser-Anschlussverrohrung**
Neu errichtete Anschlussverrohrung eines
Kaltwasserkreises vor der Befüllung mit sauberer,
trockener und ölfreier Druckluft auf Dichtheit prüfen.
Prüfgrenzen, Prüfdruck und Prüfdauer anhand der
zulässigen Drücke der einbezogenen Bauteile festlegen.
Erforderliche Absperrungen, Prüfanschlüsse,
Druckluftversorgung, Messgeräte und Schutzmaßnahmen
sind einzurechnen. Prüfergebnis je Anschlussverrohrung
gesondert dokumentieren und Prüfprotokoll übergeben.
Prüfbereich anschließend kontrolliert entspannen.
Menge: 2,000 St

**1.5.60 Wiederbefüllung des Rückkühlkreises**
Rückkühlkreis mit der auf dem Gelände
zwischengelagerten Wasser-Glykol-Lösung oder einem
neuen, für die Anlage freigegebenen Gemisch fachgerecht
befüllen.
Anlageninhalt: ca. 3,5 m³.

Die Wiederverwendung des zwischengelagerten Gemisches
setzt den Nachweis seiner Eignung und die Freigabe
durch den Auftraggeber voraus.

Pumpstation und erforderliche Befüllleitungen sind
beizustellen. Das Rohrnetz ist nach der Befüllung
vollständig zu entlüften. Anlagendruck,
Glykolkonzentration und Frostschutz sind zu prüfen und
zu dokumentieren.
Herstellerangaben sowie sicherheits- und
anlagentechnische Anforderungen sind einzuhalten.
Menge: 1,000 psch

**1.5.70 Wasserbefüllung Kältemaschine mit Anschlussverrohrung**
Kältemaschine und neu errichtete Kaltwasseranschluss-
Verrohrung mit behandeltem Wasser gemäß den Vorgaben
des angebotenen Geräteherstellers befüllen.
Eine mobile Wasserbehandlungsanlage einschließlich der
erforderlichen Anschlüsse und Befüllleitungen ist
bereitzustellen. Trinkwasser aus dem Liegenschaftsnetz
wird an einer bauseitigen Entnahmestelle zur Verfügung
gestellt.
Der Trinkwasseranschluss ist gegen Rückfließen zu
sichern.
Wasser aus dem bestehenden Kaltwasser-Verbundnetz darf
anteilig verwendet werden, sofern seine Eignung
nachgewiesen und vom Auftraggeber freigegeben wurde.
Die Leistung umfasst die vollständige Entlüftung, die
Einstellung und Dokumentation des Anlagendrucks sowie
die Dichtheitskontrolle nach Befüllung.
Kalkulierter Gesamtinhalt beider Kältemaschinen
einschließlich Anschlussverrohrungen: ca. 600 l.
Menge: 2,000 St

**1.5.80 Erstinbetriebnahme Kältemaschine**
Erstinbetriebnahme des angebotenen wassergekühlten
Flüssigkeitskühlsatzes mit Schraubenverdichter durch
qualifiziertes Fachpersonal.
Die Inbetriebnahme ist vollständig nach den Montage-,
Betriebs- und Inbetriebnahmevorgaben des Herstellers
durchzuführen.

Die Leistung umfasst insbesondere die Prüfung der
betriebsfertigen Montage, der elektrischen und
hydraulischen Anschlüsse, der erforderlichen
Volumenströme sowie aller Sicherheits- und
Überwachungseinrichtungen.

Die Regelung ist entsprechend den Auslegungsdaten und
Herstellervorgaben einzustellen. Anlauf,
Leistungsregelung, Abschaltungen und Störmeldungen sind
zu prüfen.
Die vorgesehenen Signale zur übergeordneten DDC/GLT
sind in Abstimmung mit dem MSR-Gewerk auf Funktion zu
prüfen.

Ein Probebetrieb ist unter den verfügbaren
Lastbedingungen durchzuführen. Messwerte,
Einstellungen, Prüfergebnisse und gegebenenfalls noch
nicht prüfbare Funktionen sind in einem
Inbetriebnahmeprotokoll zu dokumentieren und dem
Auftraggeber zu übergeben. An- und Abfahrt sowie
erforderliche Arbeitsmittel sind einzurechnen.
Menge: 2,000 St

**1.5.90 Erstinbetriebnahme Rückkühler**
Erstinbetriebnahme des angebotenen Rückkühlers durch
fachkundiges Personal nach den Vorgaben des
Herstellers. Hierzu gehören die Prüfung der
betriebsfertigen Montage, der elektrischen und
hydraulischen Anschlüsse, des Volumenstroms und des
vorgesehenen Wasser-Glykol-Gemisches.

Sämtliche Ventilatoren, die Leistungsregelung sowie
Betriebs-, Warn- und Störmeldungen sind auf Funktion zu
prüfen. Die Ansteuerung durch die Kältemaschine
beziehungsweise DDC/GLT ist mit den beteiligten
Gewerken abzustimmen und zu prüfen. Ein Probebetrieb
ist unter den verfügbaren Betriebsbedingungen
durchzuführen; Einstellungen und Messwerte sind in
einem Inbetriebnahmeprotokoll zu dokumentieren. An- und
Abfahrt sowie erforderliche Arbeitsmittel sind
einzurechnen.
Menge: 2,000 St

**1.5.100 Einweisung Betriebspersonal**
Das vom Auftraggeber benannte Betriebspersonal in die
Bedienung und den Betrieb der neu errichteten
Kältemaschinen einschließlich der Rückkühler einweisen.

Die Einweisung umfasst insbesondere:
- Aufbau und Funktionsweise der Kälteanlage
- Bedienung der Maschinenregelung und der Rückkühler.
- Einstellung von Sollwerten und Betriebsarten.
- Erläuterung von Betriebs-, Warn- und Störmeldungen
  sowie des Verhaltens bei Störungen.
- Erläuterung der vorgesehenen Betriebsfolge und
Umschaltung
  zwischen den Kältemaschinen.
- Hinweise zu Wartung, Inspektion und
Betreiberkontrollen.
- Erläuterung der wesentlichen Funktionen und
Schnittstellen
  zur Vorhandenen DDC/GLT.
- Beantwortung technischer Fragen des
Betriebspersonals.

Die Einweisung ist nach vollständiger Inbetriebnahme
und Funktionsprüfung durch fachkundiges Personal des
Auftragnehmers oder Geräteherstellers durchzuführen.
Sie ist schriftlich zu dokumentieren und durch das
eingewiesene Betriebspersonal bestätigen zu lassen.
Menge: 1,000 St

**1.5.110 Bestands- und Revisionsunterlagen**
Zusammenstellung und vollständige Übergabe der
Bestands- und Revisionsunterlagen für die erneuerten
Kältemaschinen, Rückkühler und zugehörigen
Anlagenteile.
Die Unterlagen müssen dem tatsächlich ausgeführten
Zustand entsprechen und mindestens enthalten:
- aktualisiertes Anlagenschemata und Grundrisszeichnung
bzw.
  Aufstellplan.
- Gerätelisten und Datenblätter der Kältemaschinen,
  Rückkühler, Pumpen, Armaturen und
  Sicherheitseinrichtungen.
- Dokumentation der Kaltwasser- und Rückkühlkreise
  Einschließlich Rohrdimensionen, Füllmedien und
Füllmengen
- Elektro-, Anschluss- und Stromlaufpläne sowie
Dokumentation
  Der Regelung und der DDC-/GLT-Schnittstellen.
- Einstellwerte, Parametrierungslisten und Beschreibung
der
  Betriebsfolge der Kältemaschinen und Rückkühler.
- Prüf- und Messprotokolle, insbesondere zu Druck- und
  Dichtheitsprüfungen, Spülung, Befüllung,
Wasserqualität und
  Inbetriebnahme
- Dokumentation der Kältemittelkreisläufe
einschließlich
  Kältemittelart und Füllmenge je Maschine sowie
erforderlicher
  Kältemittelnachweise.
- Bedienungs-, Betriebs- und Wartungsanleitungen sowie
  Einweisungsprotokolle.
- Entsorgungs- und Verwertungsnachweise für demontierte
  Anlagenteile und Betriebsmedien,soweit zutreffend.

Die Unterlagen sind geordnet und eindeutig den
jeweiligen Anlagen und Komponenten zuzuordnen.
Übergabe in digitaler Form als PDF sowie, für die vom
Auftragnehmer erstellten Unterlagen.
Menge: 1,000 St

*Hinweis*
Hinweis zur Kalkulation und Abrechnung von
Stundenlohnarbeiten

Arbeiten, die im Zuge der Erneuerung der Kälteanlagen
unvorhergesehen anfallen, sich vor Ausführung nicht
eindeutig nach Menge erfassen lassen und nicht
Bestandteil der ausgeschriebenen Leistungen sind,
können im Stundenlohn ausgeführt werden. Hierzu können
insbesondere zusätzliche Arbeiten an vorhandenen
Kälteleitungen, elektrischen Anschlüssen, Steuer- und
Busleitungen, Befestigungen, Dämmungen oder sonstigen
Bestandskomponenten gehören, deren Notwendigkeit erst
nach Öffnung, Demontage oder Prüfung der vorhandenen
Anlagen festgestellt werden kann.
Stundenlohnarbeiten dürfen ausschließlich nach
vorheriger Anordnung und Freigabe durch den
Auftraggeber bzw. dessen bevollmächtigte Fachplanung
ausgeführt werden. Ohne vorherige Beauftragung
ausgeführte Stundenlohnarbeiten werden nicht vergütet.
Die Abrechnung erfolgt auf Grundlage von für jeden
Kalendertag getrennt aufgestellten und anerkannten
Stundenlohnzetteln.

Die Stundenlohnzettel müssen mindestens folgende
Angaben enthalten:
- Vor- und Nachname des eingesetzten Mitarbeiters
- Qualifikation bzw. Tätigkeit, z. B.
Kälteanlagenbauer,
  Elektroniker,  Monteur oder Helfer,
- maßgebende Lohn- bzw. Verrechnungsgruppe,
- genaue Beschreibung der ausgeführten Arbeiten,
- zugehöriger Anlagen- bzw. Arbeitsbereich,
- Arbeitsbeginn und Arbeitsende,
- Anzahl der geleisteten Stunden,
- eingesetzte Maschinen, Geräte sowie verwendete
Materialien,
  soweit diese nicht über gesonderte LV-Positionen
  abgerechnet werden
Die Stundenlohnzettel sind durch den Auftragnehmer bzw.
dessen bevollmächtigte Person zu unterzeichnen und
grundsätzlich am jeweiligen Arbeitstag, spätestens am
darauffolgenden Arbeitstag, zur Prüfung und Anerkennung
vorzulegen.

Nachträglich eingereichte oder nicht ausreichend
nachvollziehbare Stundenlohnnachweise können bei der
Abrechnung unberücksichtigt bleiben.

In die angebotenen Stundenverrechnungssätze sind
sämtliche Lohn- und Lohnnebenkosten sowie alle
erforderlichen Zuschläge einzukalkulieren.
Zuschläge für Mehr-, Nacht-, Sonn- oder Feiertagsarbeit
werden nur vergütet, wenn diese Arbeiten vorab
ausdrücklich durch den Auftraggeber angeordnet wurden
und eine gesonderte Vergütung vertraglich vorgesehen
ist.

**1.5.120 Obermonteur/-in Stundenlohnarbeiten**
Ausführung eventuell erforderlicher Stundenlohnarbeiten

Durch eine/-n Obermonteur/-in gemäß dem
vorbeschriebenen Hinweis zur Kalkulation und Abrechnung
von Stundenlohnarbeiten.

Die Arbeiten dürfen ausschließlich auf vorherige
Anordnung des Auftraggebers bzw. der bevollmächtigten
Fachplanung und gegen entsprechenden Nachweis
ausgeführt werden.
Menge: 30,000 h
Zuordnung: 091

**1.5.130 Monteur/-in Stundenlohnarbeiten**
Ausführung eventuell erforderlicher Stundenlohnarbeiten

Durch eine/-n Monteur/-in gemäß dem vorbeschriebenen
Hinweis zur Kalkulation und Abrechnung von
Stundenlohnarbeiten.

Die Arbeiten dürfen ausschließlich auf vorherige
Anordnung des Auftraggebers bzw. der bevollmächtigten
Fachplanung und gegen entsprechenden Nachweis
ausgeführt werden.
Menge: 30,000 h
Zuordnung: 091

**1.5.140 Helfer/-in Stundenlohnarbeiten**
Ausführung eventuell erforderlicher Stundenlohnarbeiten

Durch eine/-n Helfer/-in gemäß dem vorbeschriebenen
Hinweis zur Kalkulation und Abrechnung von
Stundenlohnarbeiten.

Die Arbeiten dürfen ausschließlich auf vorherige
Anordnung des Auftraggebers bzw. der bevollmächtigten
Fachplanung und gegen entsprechenden Nachweis
ausgeführt werden.
Menge: 30,000 h
Zuordnung: 091

**1.5.150 Inbetriebnahmemonteur/-in Stundenlohnarbeiten**
Stundenlohnarbeiten durch Inbetriebnahme- oder
Kundendienstmonteur/-in
Gemäß dem vorbeschriebenen Hinweis zur Kalkulation und
Abrechnung von Stundenlohnarbeiten.

Die Arbeiten dürfen ausschließlich auf vorherige
Anordnung des Auftraggebers bzw. der bevollmächtigten
Fachplanung und gegen entsprechenden Nachweis
ausgeführt werden.
Menge: 10,000 h
Zuordnung: 091

#### Abschnitt 1.6 Wartrungsvertrag

*Hinweis*
Der Bieter hat mit seinem Angebot eine vollständige
Wartungs- und Instandhaltungsvertragsvorlage für die
angebotenen Kältemaschinen und der Rückkühler
vorzulegen.

Aus der Vertragsvorlage müssen mindestens der
vorgesehene Leistungsumfang, die Wartungsintervalle,
die enthaltenen Leistungen sowie die jährlichen
Wartungs- und Instandhaltungskosten eindeutig
hervorgehen.

Die Wartungskosten sind für die folgenden vier
Betriebsjahre getrennt auszuweisen:
-  1. Betriebsjahr
-  2. Betriebsjahr
-  3. Betriebsjahr
-  4. Betriebsjahr

Die Wartungs- und Instandhaltungskosten sind nicht
Bestandteil des Angebotspreises der Bauleistung. Sie
werden jedoch bei der Wirtschaftlichkeitsbetrachtung
des Angebotes berücksichtigt.

Für die Angebotswertung werden die Wartungs- und
Instandhaltungskosten für einen Zeitraum von vier
Jahren zugrunde gelegt.

Der Auftragnehmer verpflichtet sich, auf Grundlage der
mit dem Angebot eingereichten Vertragsvorlage und der
angebotenen Preise einen Wartungs- und
Instandhaltungsvertrag mit dem Auftraggeber
abzuschließen, sofern dieser vom Auftraggeber
beauftragt wird.

Ein Anspruch des Auftragnehmers auf Abschluss des
Wartungs- und Instandhaltungsvertrages besteht nicht.

**1.6.10 Wartung Kältemaschinen - 1. Betriebsjahr**
*** Bedarfsposition ohne GB
Wartung der zwei neu errichteten Kältemaschinen
einschließlich Verdichtern, Wärmeübertragern,
kältemitteltechnischen Komponenten sowie zugehörigen
Regelungs- und Sicherheitseinrichtungen gemäß
Herstellervorgaben und den allgemein anerkannten Regeln
der Technik.
Die Wartung umfasst insbesondere:
- Sicht- und Funktionsprüfung der Kältemaschinen.
- Kontrolle der Verdichter, Kältemittelkreisläufe und
  Wärmeübertrager.
- Prüfung auf erkennbare Undichtigkeiten und
Durchführung
  Erforderlicher Dichtheitskontrollen.
- Kontrolle der Wasser- und rückkühlseitigen Anschlüsse
auf
  Dichtheit.
- Prüfung der Strömungsüberwachung und
  Sicherheitseinrichtungen.
- Kontrolle der elektrischen Anschlüsse, Regelung und
GLT
  Anbindung.
- Prüfung der Betriebszustände, Soll- und Istwerte
sowie
  Störmeldungen.
- Erforderliche kleinere Einstell- und
Nachstellarbeiten.
- Erstellung und Übergabe eines Wartungsprotokolls.

Einschließlich aller erforderlichen Arbeits-, Fahrt-
und Nebenkosten sowie üblicher Reinigungs- und
Kleinmaterialien. Ersatzteile, Reparaturen und
Kältemittelnachfüllungen infolge von Schäden oder
Leckagen sind nicht Bestandteil dieser Position und
werden nur nach vorheriger Abstimmung gesondert
vergütet.

Ausführung:  im 1. Betriebsjahr nach Abnahme.
Abrechnung:  pauschal je Wartungsjahr.
Menge: 1,000 psch

**1.6.20 Wartung Rückkühler - 1. Betriebsjahr**
*** Bedarfsposition ohne GB
Wartung der zwei neu errichteten Rückkühler
einschließlich Ventilatoren, Wärmeübertrager,
elektrischer Komponenten sowie zugehöriger Regelungs-
und Sicherheitseinrichtungen gemäß Herstellervorgaben
und den allgemein anerkannten Regeln der Technik.

Die Wartung umfasst insbesondere:
- Sicht- und Funktionsprüfung beider Rückkühler
- Kontrolle und erforderliche Reinigung der
  Wärmeüberträgerflächen.
- Prüfung der Ventilatoren und ihrer Antriebe.
- Kontrolle der Anschlüsse und der
Wasser-Glykol-Kreisläufe
  auf erkennbare Undichtigkeiten;
- Prüfung der Glykolkonzentration und des Frostschutzes
- Kontrolle der elektrischen Anschlüsse, Regelung und
  Störmeldungen;
- Prüfung der Betriebszustände sowie erforderliche
kleinere
  Einstell- und Nachstellarbeiten;
- Erstellung und Übergabe eines Wartungsprotokolls.

Einschließlich aller erforderlichen Arbeits-, Fahrt-
und Nebenkosten sowie üblicher Reinigungs- und
Kleinmaterialien. Ersatzteile, Reparaturen und eine
Neubefüllung oder Ergänzung des Wasser-Glykol-Gemischs
infolge von Schäden oder Leckagen sind nicht
Bestandteil dieser Position und werden nur nach
vorheriger Abstimmung gesondert vergütet.

Ausführung:  im 1. Betriebsjahr nach Abnahme.
Abrechnung:  pauschal je Wartungsjahr.
Menge: 1,000 psch

**1.6.30 Wartung Kältemaschinen - 2. Betriebsjahr**
*** Bedarfsposition ohne GB
Wartung der zwei  Kältemaschinen im 2. Betriebsjahr
nach der  Abnahme.
Leistungsumfang vollständig wie in der Position
"Wartung Kältemaschinen - 1. Betriebsjahr" beschrieben.
Einschließlich aller erforderlichen Arbeits-, Fahrt-
und Nebenkosten sowie üblicher Reinigungs- und
Kleinmaterialien.
Menge: 1,000 psch

**1.6.40 Wartung Rückkühler - 2. Betriebsjahr**
*** Bedarfsposition ohne GB
Wartung der zwei Rückkühler im 2. Betriebsjahr nach der
 Abnahme.
Leistungsumfang vollständig wie in der Position
"Wartung  Rückkühler - 1. Betriebsjahr" beschrieben.
Einschließlich aller erforderlichen Arbeits-, Fahrt-
und Nebenkosten sowie üblicher Reinigungs- und
Kleinmaterialien.
Menge: 1,000 psch

**1.6.50 Wartung Kältemaschinen - 3. Betriebsjahr**
*** Bedarfsposition ohne GB
Wartung der zwei  Kältemaschinen im 3. Betriebsjahr
nach der  Abnahme.
Leistungsumfang vollständig wie in der Position
"Wartung Kältemaschinen - 1. Betriebsjahr" beschrieben.
Einschließlich aller erforderlichen Arbeits-, Fahrt-
und Nebenkosten sowie üblicher Reinigungs- und
Kleinmaterialien.
Menge: 1,000 psch

**1.6.60 Wartung Rückkühler - 3. Betriebsjahr**
*** Bedarfsposition ohne GB
Wartung der zwei Rückkühler im 3. Betriebsjahr nach der
 Abnahme.
Leistungsumfang vollständig wie in der Position
"Wartung  Rückkühler - 1. Betriebsjahr" beschrieben.
Einschließlich aller erforderlichen Arbeits-, Fahrt-
und Nebenkosten sowie üblicher Reinigungs- und
Kleinmaterialien.
Menge: 1,000 psch

**1.6.70 Wartung Kältemaschinen - 4. Betriebsjahr**
*** Bedarfsposition ohne GB
Wartung der zwei  Kältemaschinen im 4. Betriebsjahr
nach der  Abnahme.
Leistungsumfang vollständig wie in der Position
"Wartung Kältemaschinen - 1. Betriebsjahr" beschrieben.
Einschließlich aller erforderlichen Arbeits-, Fahrt-
und Nebenkosten sowie üblicher Reinigungs- und
Kleinmaterialien.
Menge: 1,000 psch

**1.6.80 Wartung Rückkühler - 4. Betriebsjahr**
*** Bedarfsposition ohne GB
Wartung der zwei Rückkühler im 4. Betriebsjahr nach der
 Abnahme.
Leistungsumfang vollständig wie in der Position
"Wartung  Rückkühler - 1. Betriebsjahr" beschrieben.
Einschließlich aller erforderlichen Arbeits-, Fahrt-
und Nebenkosten sowie üblicher Reinigungs- und
Kleinmaterialien.
Menge: 1,000 psch

USt %: 19,00
